# Pressupost Millores seguretat i drenatge T-3136 a Botarell

- Format: FIEBDC-3/2012
- Programa: TCQ 5.4
- Data: 05/07/2024
- Tipus: pressupost
- Divisa: EUR
- Despeses generals: 13 %
- Benefici industrial: 6 %
- Codi: 01
Import: 358317.16

## 01.01 Treballs previs, enderrocs i desmuntatges
Import: 11873.83

**E0213** m2 Demolició paviment de mescla bituminosa, mitjans mecànics, fondària 25 cm
182.42 m2 × 3.72 = 678.60
Demolició de paviment de mescla bituminosa,amb mitjans mecànics, fins a una profunditat de 25 cm., inclòs transport dels materials de runa a l'abocador, cànon i condicionament del mateix.

| Codi | Ut | Descripció | Rendiment | Preu | Import |
|---|---|---|---|---|---|
| M0204 | h | Pala carregadora pneumàtics (maquinària) | 0.01 | 58.27 | 0.58270 |
| M0201 | h | Compressor aire gasoil 13,3 m³/h (maquinària) | 0.008 | 21.09 | 0.16872 |
| M0212B | h | Camió de trabuc 16 m³ (maquinària) | 0.012 | 45.4 | 0.54480 |
| M0207B | h | Retroexcavadora amb martell trencador (maquinària) | 0.01 | 68.89 | 0.68890 |
| O0110 | h | Peó (mà d'obra) | 0.02 | 20.41 | 0.40820 |
| P1613 | u | Cànon d'abocador | 1.2 | 0.8 | 0.96000 |
| VGZ | % | Despeses indirectes | 0.061 | 6 | 0.36600 |
|  |  | Total |  |  | 3.72 |

| Amidament | Uts. | Parcial |
|---|---|---|
| Segons amidaments auxiliars | Superfície (m2) |  |
| Demolicions laterals ferm existent (30cm) |  |  |
| Eix 1: Actuació tram 1 | 112.420 |  |
| Segons amidaments CAD | Superfície (m2) |  |
| Execució OD-0.1 | 70.000 |  |
| Total |  | 182.42 |

**E0334** m Tall serra disc paviment mescles bituminoses, formigó o panot, fins 25 cm
386.733 m × 1.98 = 765.73
Tall amb serra de disc de paviment de mescles bituminoses, formigó o panot, fins a una fondària de 25 cm.

| Codi | Ut | Descripció | Rendiment | Preu | Import |
|---|---|---|---|---|---|
| M0334 | h | Serra de disc (maquinària) | 0.05 | 12 | 0.60000 |
| O0110 | h | Peó | 0.05 | 20.41 | 1.02050 |
| O0101 | h | Cap de colla (mà d'obra) | 0.01 | 26.02 | 0.26020 |
| VGZ | % | Despeses indirectes | 0.017 | 6 | 0.10200 |
|  |  | Total |  |  | 1.98 |

| Amidament | Uts. | Llarg | Parcial |
|---|---|---|---|
| Segons amidaments auxiliars | Superfície (m2) | 1/Ample (1/m) |  |
| Demolicions laterals ferm existent (30cm) |  |  |  |
| Eix 1: Actuació tram 1 |  |  |  |
| fórmula: A/B | 112.420 | 0.300 |  |
| Segons amidaments CAD | Longitud (m) | Unitats (u) |  |
| Execució OD-0.1 |  |  |  |
| fórmula: A*B*C*D | 6.000 | 2.000 |  |
| Total |  |  | 386.733 |

**E0312** m2 Escarificat del ferm
1872.98 m2 × 0.65 = 1217.44
Estriat amb escarificador de paviment de mescles bituminoses, inclosa la neteja de la superfície, càrrega i transport a l'abocador del material sobrant, cànon d'abocament i manteniment de l'abocador

| Codi | Ut | Descripció | Rendiment | Preu | Import |
|---|---|---|---|---|---|
| M0206 | h | Pala carregadora sobre orugues amb escarificador (maquinària) | 0.004 | 75.31 | 0.30124 |
| O0101 | h | Cap de colla | 0.004 | 26.02 | 0.10408 |
| O0110 | h | Peó | 0.01 | 20.41 | 0.20410 |
| VGZ | % | Despeses indirectes | 0.006 | 6 | 0.03600 |
|  |  | Total |  |  | 0.65 |

| Amidament | Uts. | Parcial |
|---|---|---|
| Segons amidaments auxiliars | Superfície (m2) |  |
| Carretera existent sota tot-ú, SS2 o terraplè |  |  |
| Eix 1: Actuació tram 1 | 1872.980 |  |
| Total |  | 1872.98 |

**E0633** m2 Fresat paviment asfàltic fins a 15 cm (Projectes constructius convencionals)
446.13 m2 × 2.25 = 1003.79
Fresat mecànic de paviment asfàltic fins una profunditat màxima de 15 cm amb fresadora de càrrega automàtica, inclòs encaixos laterals i finals, talls i entregues a tapes i reixes amb compressor, càrrega i transport de runes a l'abocador, cànon d'abocament i escombrat i neteja de la superfície fresada.

| Codi | Ut | Descripció | Rendiment | Preu | Import |
|---|---|---|---|---|---|
| M0220 | h | Escombradora autopropulsada (maquinària) | 0.007 | 42.15 | 0.29505 |
| M0212B | h | Camió de trabuc 16 m³ | 0.007 | 45.4 | 0.31780 |
| M0242 | h | Fresadora (maquinària) | 0.007 | 133.01 | 0.93107 |
| O0101 | h | Cap de colla | 0.006 | 26.02 | 0.15612 |
| O0110 | h | Peó | 0.015 | 20.41 | 0.30615 |
| P1613 | u | Cànon d'abocador | 0.15 | 0.8 | 0.12000 |
| %16130 | % | Despeses indirectes | 6 % | 2.12619 | 0.12757 |
|  |  | Total |  |  | 2.25 |

| Amidament | Uts. | Parcial |
|---|---|---|
| Segons amidaments auxiliars | Superfície (m2) |  |
| Carretera existent sota MBC |  |  |
| Eix 1: Actuació tram 1 | 446.130 |  |
| Total |  | 446.13 |

**E0206** m3 Enderroc estructures de pedra, inclòs transport a abocador
34.8 m3 × 31.43 = 1093.76
Enderroc d'estructures de pedra, inclòs transport a l'abocador, cànon i condicionament del mateix.

| Codi | Ut | Descripció | Rendiment | Preu | Import |
|---|---|---|---|---|---|
| M0212B | h | Camió de trabuc 16 m³ | 0.125 | 45.4 | 5.67500 |
| M0207B | h | Retroexcavadora amb martell trencador | 0.2 | 68.89 | 13.77800 |
| O0110 | h | Peó | 0.4 | 20.41 | 8.16400 |
| O0102 | h | Oficial 1ª (mà d'obra) | 0.05 | 24.56 | 1.22800 |
| P1613 | u | Cànon d'abocador | 1.2 | 0.8 | 0.96000 |
| VGZ | % | Despeses indirectes | 0.271 | 6 | 1.62600 |
|  |  | Total |  |  | 31.43 |

| Amidament | Uts. | Llarg | Ample | Parcial |
|---|---|---|---|---|
| Segons amidaments CAD | Longitud (m) | Alçada mitja (m) | Gruix (m) |  |
| Murets existents marges laterals |  |  |  |  |
| Eix 1: Actuació tram 1 | 9.000 | 2.000 | 0.300 |  |
|  | 47.000 | 2.000 | 0.300 |  |
| Eix 7: Actuació tram 1_Accés 5 | 5.500 | 0.500 | 0.300 |  |
|  | 2.500 | 0.500 | 0.300 |  |
| Total |  |  |  | 34.8 |

**E0203** m3 Enderroc murs de contenció de pedra, inclòs transport a abocador
5 m3 × 35.59 = 177.95
Enderroc de murs de contenció de pedra, inclòs transport dels materials a l'abocador, cànon i condicionament del mateix.

| Codi | Ut | Descripció | Rendiment | Preu | Import |
|---|---|---|---|---|---|
| M0207B | h | Retroexcavadora amb martell trencador | 0.21 | 68.89 | 14.46690 |
| M0212B | h | Camió de trabuc 16 m³ | 0.125 | 45.4 | 5.67500 |
| O0102 | h | Oficial 1ª | 0.1 | 24.56 | 2.45600 |
| O0110 | h | Peó | 0.5 | 20.41 | 10.20500 |
| P1613 | u | Cànon d'abocador | 1.2 | 0.8 | 0.96000 |
| VGZ | % | Despeses indirectes | 0.305 | 6 | 1.83000 |
|  |  | Total |  |  | 35.59 |

| Amidament | Uts. | Llarg | Ample | Parcial |
|---|---|---|---|---|
| Segons amidaments CAD | Longitud (m) | Alçada mitja (m) | Gruix (m) |  |
| Muret existent marge lateral esquerre |  |  |  |  |
| Eix 1: Actuació tram 1 (PK 0+245) | 5.000 | 2.000 | 0.500 |  |
| Total |  |  |  | 5 |

**E02211** u Tall d'arbre de diàmetre entre 10 i 25 cm. i extracció de la soca
16 u × 109.1 = 1745.60
Tall d'arbre de diàmetre entre 10 i 25 cm. i extracció de la soca i retirada de branques, inclòs càrrega i transport de restes a planta de compostatge, i tapat del forat.

| Codi | Ut | Descripció | Rendiment | Preu | Import |
|---|---|---|---|---|---|
| M0214 | h | Camió grua 12 tn (maquinària) | 0.8 | 42.07 | 33.65600 |
| M0335 | h | Equip de tala i poda (maquinària) | 0.8 | 50 | 40.00000 |
| O0110 | h | Peó | 0.8 | 20.41 | 16.32800 |
| O0102 | h | Oficial 1ª | 0.4 | 24.56 | 9.82400 |
| O0101 | h | Cap de colla | 0.1 | 26.02 | 2.60200 |
| P1613 | u | Cànon d'abocador | 1 | 0.8 | 0.80000 |
| VGZ | % | Despeses indirectes | 0.981 | 6 | 5.88600 |
|  |  | Total |  |  | 109.1 |

| Amidament | Uts. | Parcial |
|---|---|---|
| Segons amidaments CAD | Unitats (u) |  |
| Arbres existents marges laterals |  |  |
| Eix 1: Actuació tram 1 dreta | 5.000 |  |
| Eix 1: Actuació tram 1 esquerra | 11.000 |  |
| Total |  | 16 |

**E02111** m2 Demolició de cuneta de formigó, transport abocador
600 m2 × 4.84 = 2904.00
Demolició de cuneta revestida de formigó de qualsevol tipus i gruix, inclòs cànon i transport dels materials de runa a l'abocador.

| Codi | Ut | Descripció | Rendiment | Preu | Import |
|---|---|---|---|---|---|
| M0212B | h | Camió de trabuc 16 m³ | 0.015 | 45.4 | 0.68100 |
| M0204 | h | Pala carregadora pneumàtics | 0.015 | 58.27 | 0.87405 |
| M0207B | h | Retroexcavadora amb martell trencador | 0.015 | 68.89 | 1.03335 |
| O0110 | h | Peó | 0.05 | 20.41 | 1.02050 |
| P1613 | u | Cànon d'abocador | 1.2 | 0.8 | 0.96000 |
| %16130 | % | Despeses indirectes | 6 % | 4.56890 | 0.27413 |
|  |  | Total |  |  | 4.84 |

| Amidament | Uts. | Llarg | Parcial |
|---|---|---|---|
| Segons amidaments CAD | Longitud (m) | Ample (m) |  |
| Cunetes existents marges laterals |  |  |  |
| Eix 1: Actuació tram 1 dreta | 300.000 | 1.000 |  |
| Eix 1: Actuació tram 1 esquerra | 300.000 | 1.000 |  |
| Total |  |  | 600 |

**E0731** u Retirada de senyal o cartell
5 u × 16.22 = 81.10
Desmuntatge i retirada de senyal o cartell, demolició d'ancoratges i fonamentació de formigó, inclòs part proporcional de suports i transport a abocador o magatzem i cànon.

| Codi | Ut | Descripció | Rendiment | Preu | Import |
|---|---|---|---|---|---|
| M0212B | h | Camió de trabuc 16 m³ | 0.1 | 45.4 | 4.54000 |
| O0110 | h | Peó | 0.4 | 20.41 | 8.16400 |
| O0101 | h | Cap de colla | 0.1 | 26.02 | 2.60200 |
| %16130 | % | Despeses indirectes | 6 % | 15.30600 | 0.91836 |
|  |  | Total |  |  | 16.22 |

| Amidament | Uts. | Parcial |
|---|---|---|
| Segons amidaments CAD | Unitats (u) |  |
| Eix 1: Actuació tram 1 dreta |  |  |
| P15b | 1.000 |  |
| Eix 1: Actuació tram 1 esquerra |  |  |
| R301 | 2.000 |  |
| P15b | 1.000 |  |
| Mirall | 1.000 |  |
| Total |  | 5 |

**E0219** m Desmuntatge tanca metàl·lica, inclòs transport a abocador
95 m × 8.08 = 767.60
Desmuntatge de tanca metàl·lica, inclòs càrrega, transport dels materials i cànon de l'abocador autoritzat.

| Codi | Ut | Descripció | Rendiment | Preu | Import |
|---|---|---|---|---|---|
| M0201 | h | Compressor aire gasoil 13,3 m³/h | 0.01 | 21.09 | 0.21090 |
| M0226 | h | Grup electrògen de 20/30 kVA (maquinària) | 0.01 | 4.74 | 0.04740 |
| M0212B | h | Camió de trabuc 16 m³ | 0.04 | 45.4 | 1.81600 |
| O0102 | h | Oficial 1ª | 0.03 | 24.56 | 0.73680 |
| O0110 | h | Peó | 0.2 | 20.41 | 4.08200 |
| P1613 | u | Cànon d'abocador | 1 | 0.8 | 0.80000 |
| VGZ | % | Despeses indirectes | 0.065 | 6 | 0.39000 |
|  |  | Total |  |  | 8.08 |

| Amidament | Uts. | Parcial |
|---|---|---|
| Segons amidaments CAD | Longitud (m) |  |
| Tanca cap talús existent marge lateral |  |  |
| Eix 1: Actuació tram 1 esquerra | 95.000 |  |
| Total |  | 95 |

**E9930** u Desmuntatge i posterior col·locació de porta existent a nova ubicació
1 u × 1438.26 = 1438.26
Desmuntatge, manteniment, conservació i posterior col·locació de porta existent de qualsevol tipus a l'ubicació definitiva, segons inidicacions de la Direcció d'Obra, tot inclòs.

| Codi | Ut | Descripció | Rendiment | Preu | Import |
|---|---|---|---|---|---|
| M0212 | h | Camió de 12 tn (maquinària) | 4 | 41.2 | 164.80000 |
| M0225 | h | Vibrador (maquinària) | 0.5 | 2.09 | 1.04500 |
| M0214 | h | Camió grua 12 tn | 2.5 | 42.07 | 105.17500 |
| M0207 | h | Retroexcavadora 100 hp (maquinària) | 3 | 59.41 | 178.23000 |
| M0201 | h | Compressor aire gasoil 13,3 m³/h | 1.5 | 21.09 | 31.63500 |
| O0101 | h | Cap de colla | 1 | 26.02 | 26.02000 |
| O0110 | h | Peó | 16 | 20.41 | 326.56000 |
| O0102 | h | Oficial 1ª | 8 | 24.56 | 196.48000 |
| P10209 | pp | Petit material (material) | 10 | 29.83 | 298.30000 |
| P1609 | m3 | Excavació de terres | 2.5 | 11.12 | 27.80000 |
| P1613 | u | Cànon d'abocador | 1 | 0.8 | 0.80000 |
| %16130 | % | Despeses indirectes | 6 % | 1356.84500 | 81.41070 |
|  |  | Total |  |  | 1438.26 |

| Amidament | Uts. | Parcial |
|---|---|---|
| Segons amidaments CAD | Unitats (u) |  |
| Porta existent marge lateral |  |  |
| Eix 7: Actuació tram 1_Accés 5 | 1.000 |  |
| Total |  | 1 |

## 01.02 Moviment de terres
Import: 28227.73

### 01.02.01 Esbrossades
Import: 2517.98

**E03132** m2 Esbrossada i tala de vegetació en qualsevol tipus de terreny
3546.457 m2 × 0.71 = 2517.98
Esbrossada de vegetació i tala d'arbres de qualsevol diàmetre i alçària en qualsevol tipus de terreny i zona, inclòs arrancat de soques i arrels, poda, trituració de branques, arbusts, arrels, restes vegetals i runes, aplec de la brossa generada, neteja i adequació de la superfície, càrrega i transport a planta de compostatge o abocador autoritzat, cànon d'abocador i condicionament del mateix, desplaçaments, despeses de maquinària, trasllats parcials dels equips d'acord amb l'avanç de l'obra i tots els elements auxiliars, mà d'obra, maquinària, materials i senyalització provisional d'obra.

| Codi | Ut | Descripció | Rendiment | Preu | Import |
|---|---|---|---|---|---|
| M0205 | h | Pala carregadora sobre orugues (maquinària) | 0.001 | 73.35 | 0.07335 |
| M0207 | h | Retroexcavadora 100 hp | 0.001 | 59.41 | 0.05941 |
| M0212B | h | Camió de trabuc 16 m³ | 0.001 | 45.4 | 0.04540 |
| M0214 | h | Camió grua 12 tn | 0.002 | 42.07 | 0.08414 |
| M0355 | h | Trituradora forestal rotor polser (maquinària) | 0.002 | 62 | 0.12400 |
| M0350 | h | Motoserra 6,4 kW (maquinària) | 0.003 | 5.8 | 0.01740 |
| O0110 | h | Peó | 0.004 | 20.41 | 0.08164 |
| O0101 | h | Cap de colla | 0.001 | 26.02 | 0.02602 |
| P1613 | u | Cànon d'abocador | 0.2 | 0.8 | 0.16000 |
| %16130 | % | Despeses indirectes | 6 % | 0.67136 | 0.04028 |
|  |  | Total |  |  | 0.71 |

| Amidament | Uts. | Parcial |
|---|---|---|
| Segons amidaments auxiliars | Superfície (m2) |  |
| Eix 1: Actuació tram 1 | 1621.309 |  |
|  | 831.442 |  |
| Eix 2: Endagament Tram 1 | 316.193 |  |
|  | 0.007 |  |
| Eix 3: Actuació Tram 1_Accés 1 | 21.579 |  |
|  | 7.581 |  |
| Eix 4: Actuació Tram 1_Accés 2 | 3.019 |  |
|  | 64.023 |  |
| Eix 5: Actuació Tram 1_Accés 3 | 45.173 |  |
|  | 156.080 |  |
| Eix 7: Actuació Tram 1_Accés 5 | 4.383 |  |
|  | 26.873 |  |
| Eix 8: Actuació Tram 1_Accés 6 | 4.750 |  |
|  | 9.724 |  |
| Eix 10: Actuació Tram 1_OD 0.1 | 387.073 |  |
|  | 22.621 |  |
| Eix 11: Acuerdo 5-1(1).DA | 2.517 |  |
|  | 8.516 |  |
| Eix 11: Acuerdo 5-1(1).IA |  |  |
|  | 13.594 |  |
| Total |  | 3546.457 |

### 01.02.02 Desmunts
Import: 14520.45

**E0314** m3 Excavació de terra vegetal, càrrega i transport.
1052.6 m3 × 3.6 = 3789.36
Excavació de terra vegetal, inclosa càrrega, transport a l'abocador, aplec o lloc d'ús i manteniment fins la seva utilització, inclòs cànon d'abocament i manteniment de l'abocador

| Codi | Ut | Descripció | Rendiment | Preu | Import |
|---|---|---|---|---|---|
| M0207 | h | Retroexcavadora 100 hp | 0.01 | 59.41 | 0.59410 |
| M0212B | h | Camió de trabuc 16 m³ | 0.02 | 45.4 | 0.90800 |
| O0101 | h | Cap de colla | 0.008 | 26.02 | 0.20816 |
| O0110 | h | Peó | 0.02 | 20.41 | 0.40820 |
| P1615 | u | Condicionament de l'abocador | 1 | 0.5 | 0.50000 |
| P1613 | u | Cànon d'abocador | 1 | 0.8 | 0.80000 |
| VGZ | % | Despeses indirectes | 0.031 | 6 | 0.18600 |
|  |  | Total |  |  | 3.6 |

| Amidament | Uts. | Parcial |
|---|---|---|
| Segons amidaments auxiliars | Volum (m3) |  |
| Eix 1: Actuació tram 1 | 730.900 |  |
| Eix 2: Endagament Tram 1 | 91.000 |  |
| Eix 3: Actuació Tram 1_Accés 1 | 8.100 |  |
| Eix 4: Actuació Tram 1_Accés 2 | 20.200 |  |
| Eix 5: Actuació Tram 1_Accés 3 | 66.600 |  |
| Eix 7: Actuació Tram 1_Accés 5 | 9.400 |  |
| Eix 8: Actuació Tram 1_Accés 6 | 4.300 |  |
| Eix 10: Actuació Tram 1_OD 0.1 | 122.100 |  |
| Total |  | 1052.6 |

**E0302** m3 Excavació en desmunt en qualsevol tipus de terreny, abocador i condicionament (30% roca)
1976.26 m3 × 5.43 = 10731.09
Excavació en desmunt en qualsevol tipus de terreny, amb càrrega i transport a l'interior d'obra o abocador controlat inclòs canon d'abocador i condicionament del mateix.

| Codi | Ut | Descripció | Rendiment | Preu | Import |
|---|---|---|---|---|---|
| M0207B | h | Retroexcavadora amb martell trencador | 0.025 | 68.89 | 1.72225 |
| M0212B | h | Camió de trabuc 16 m³ | 0.025 | 45.4 | 1.13500 |
| O0101 | h | Cap de colla | 0.012 | 26.02 | 0.31224 |
| O0110 | h | Peó | 0.025 | 20.41 | 0.51025 |
| P1613 | u | Cànon d'abocador | 1.2 | 0.8 | 0.96000 |
| P1615 | u | Condicionament de l'abocador | 1 | 0.5 | 0.50000 |
| VGZ | % | Despeses indirectes | 0.048 | 6 | 0.28800 |
|  |  | Total |  |  | 5.43 |

| Amidament | Uts. | Parcial |
|---|---|---|
| Segons amidaments auxiliars | Volum (m3) |  |
| Eix 1: Actuació tram 1 | 1198.500 |  |
| Eix 2: Endagament Tram 1 | 376.400 |  |
| Eix 3: Actuació Tram 1_Accés 1 | 0.200 |  |
| Eix 4: Actuació Tram 1_Accés 2 | 0.200 |  |
| Eix 5: Actuació Tram 1_Accés 3 | 1.000 |  |
| Eix 10: Actuació Tram 1_OD 0.1 | 220.300 |  |
| Altres | Volum (m3) |  |
| Qualitat cartografia (10%) | 179.660 |  |
| Total |  | 1976.26 |

### 01.02.03 Terraplens
Import: 11189.3

**E0317** m3 Rebliment i piconatge rasa, material pròpia obra, inclòs càrrega i transport
99 m3 × 4.63 = 458.37
Rebliment i piconatge de rasa amb compactació amb base a l'assaig de referència amb material apte procedent de la pròpia obra, inclòs càrrega i transport.

| Codi | Ut | Descripció | Rendiment | Preu | Import |
|---|---|---|---|---|---|
| M0207 | h | Retroexcavadora 100 hp | 0.025 | 59.41 | 1.48525 |
| M0211 | h | Corró de llança 650 kg (maquinària) | 0.05 | 9.61 | 0.48050 |
| O0102 | h | Oficial 1ª | 0.03 | 24.56 | 0.73680 |
| O0110 | h | Peó | 0.07 | 20.41 | 1.42870 |
| O0101 | h | Cap de colla | 0.01 | 26.02 | 0.26020 |
| VGZ | % | Despeses indirectes | 0.04 | 6 | 0.24000 |
|  |  | Total |  |  | 4.63 |

| Amidament | Uts. | Parcial |
|---|---|---|
| Segons amidaments CAD | Volum (m3) |  |
| Altres (reblert zona mur 1) | 60.000 |  |
| Altres (reblert zona aleta dreta sortida OD-0.1) | 30.000 |  |
| Altres | Volum (m3) |  |
| Qualitat cartografia (10%) | 9.000 |  |
| Total |  | 99 |

**E0316** m3 Rebliment i piconatge rasa, material préstec, inclòs càrrega i transport
20 m3 × 10.15 = 203.00
Rebliment i piconatge de rasa amb compactació amb base a l'assaig de referència amb material apte de préstec, inclòs càrrega i transport.

| Codi | Ut | Descripció | Rendiment | Preu | Import |
|---|---|---|---|---|---|
| M0207 | h | Retroexcavadora 100 hp | 0.03 | 59.41 | 1.78230 |
| M0211 | h | Corró de llança 650 kg | 0.05 | 9.61 | 0.48050 |
| O0101 | h | Cap de colla | 0.01 | 26.02 | 0.26020 |
| O0102 | h | Oficial 1ª | 0.03 | 24.56 | 0.73680 |
| O0110 | h | Peó | 0.07 | 20.41 | 1.42870 |
| P0307 | m3 | Terra de préstec (material) | 1 | 5 | 5.00000 |
| VG2 | % | Despeses indirectes | 0.077 | 6 | 0.46200 |
|  |  | Total |  |  | 10.15 |

| Amidament | Uts. | Parcial |
|---|---|---|
| Previsió terres aportació | 20.000 | 20.000 |
| Total |  | 20 |

**E0315** m3 Terraplè amb compactació, material pròpia obra, inclòs transport
1664.4 m3 × 5.03 = 8371.93
Terraplenat i piconatge amb material apte de la pròpia obra, en tongades de més de 25 cm i fins a 50 cm amb un grau de compactació segons capa i amb base l'assaig de referència, inclòs cànon d'extracció i transport.

| Codi | Ut | Descripció | Rendiment | Preu | Import |
|---|---|---|---|---|---|
| M0208 | h | Motoanivelladora (maquinària) | 0.011 | 73.35 | 0.80685 |
| M0213 | h | Camió cisterna de 8 m³ (maquinària) | 0.009 | 48 | 0.43200 |
| M0209 | h | Corró vibratori autop. 8 a 10 t (maquinària) | 0.015 | 46.26 | 0.69390 |
| M0204 | h | Pala carregadora pneumàtics | 0.015 | 58.27 | 0.87405 |
| M0212B | h | Camió de trabuc 16 m³ | 0.023 | 45.4 | 1.04420 |
| O0102 | h | Oficial 1ª | 0.01 | 24.56 | 0.24560 |
| O0101 | h | Cap de colla | 0.006 | 26.02 | 0.15612 |
| O0110 | h | Peó | 0.025 | 20.41 | 0.51025 |
| VGH | % | Despeses indirectes | 0.044 | 6 | 0.26400 |
|  |  | Total |  |  | 5.03 |

| Amidament | Uts. | Parcial |
|---|---|---|
| Segons amidaments auxiliars | Volum (m3) |  |
| Eix 1: Actuació tram 1 | 1191.900 |  |
| Eix 2: Endagament Tram 1 | 0.800 |  |
| Eix 3: Actuació Tram 1_Accés 1 | 5.500 |  |
| Eix 4: Actuació Tram 1_Accés 2 | 60.200 |  |
| Eix 5: Actuació Tram 1_Accés 3 | 192.900 |  |
| Eix 7: Actuació Tram 1_Accés 5 | 21.800 |  |
| Eix 8: Actuació Tram 1_Accés 6 | 5.900 |  |
| Eix 10: Actuació Tram 1_OD 0.1 | 34.100 |  |
| Altres | Volum (m3) |  |
| Qualitat cartografia (10%) | 151.300 |  |
| Total |  | 1664.4 |

**E0328** m3 Terraplè amb compactació, material préstec, inclòs càrrega i transport
200 m3 × 10.78 = 2156.00
Terraplenat i piconatge amb material apte procedent de préstec, en tongades de més de 25 cm i fins a 50 cm amb un grau de compactació segons capa i amb base l'assaig de referència, inclòs cànon d'extracció i transport.

| Codi | Ut | Descripció | Rendiment | Preu | Import |
|---|---|---|---|---|---|
| M0212B | h | Camió de trabuc 16 m³ | 0.027 | 45.4 | 1.22580 |
| M0204 | h | Pala carregadora pneumàtics | 0.015 | 58.27 | 0.87405 |
| M0209 | h | Corró vibratori autop. 8 a 10 t | 0.015 | 46.26 | 0.69390 |
| M0213 | h | Camió cisterna de 8 m³ | 0.013 | 48 | 0.62400 |
| M0208 | h | Motoanivelladora | 0.013 | 73.35 | 0.95355 |
| O0101 | h | Cap de colla | 0.006 | 26.02 | 0.15612 |
| O0102 | h | Oficial 1ª | 0.01 | 24.56 | 0.24560 |
| O0110 | h | Peó | 0.025 | 20.41 | 0.51025 |
| P0307 | m3 | Terra de préstec | 1 | 5 | 5.00000 |
| VGE | % | Despeses indirectes | 0.083 | 6 | 0.49800 |
|  |  | Total |  |  | 10.78 |

| Amidament | Uts. | Parcial |
|---|---|---|
| Previsió terres aportació | 200.000 | 200.000 |
| Total |  | 200 |

## 01.03 Ferms i paviments
Import: 96933.06

**E0604** t Paviment de MBC tipus AC16 surf S 50/70 GR
299.46 t × 57.86 = 17326.76
Paviment de mescla bituminosa en calent tipus formigó bituminós AC16 surf 50/70 S amb granulat granític per a capa de trànsit, estesa i compactada.

| Codi | Ut | Descripció | Rendiment | Preu | Import |
|---|---|---|---|---|---|
| M0239 | h | Corró de llanda metàl·lica (maquinària) | 0.009 | 41.57 | 0.37413 |
| M0237 | h | Piconadora de pneumàtics 15 tn (maquinària) | 0.009 | 62.36 | 0.56124 |
| M0220 | h | Escombradora autopropulsada | 0.009 | 42.15 | 0.37935 |
| M0213 | h | Camió cisterna de 8 m³ | 0.009 | 48 | 0.43200 |
| M0236 | h | Estenedora per a mescles (maquinària) | 0.009 | 70.66 | 0.63594 |
| O0101 | h | Cap de colla | 0.014 | 26.02 | 0.36428 |
| O0110 | h | Peó | 0.063 | 20.41 | 1.28583 |
| P04140 | t | M.B.C. tipus AC16 surf S en obra (material) | 1 | 51 | 51.00000 |
| VGZ | % | Despeses indirectes | 0.472 | 6 | 2.83200 |
|  |  | Total |  |  | 57.86 |

| Amidament | Uts. | Llarg | Parcial |
|---|---|---|---|
| Segons amidaments auxiliars | Volum (m3) | Densitat (t/m3) |  |
| Eix 1: Actuació tram 1 | 120.900 | 2.300 |  |
| Eix 5: Actuació Tram 1_Accés 3 | 2.100 | 2.300 |  |
| Eix 11: Acuerdo 5-1(1).DA | 0.500 | 2.300 |  |
| Eix 11: Acuerdo 5-1(1).IA | 0.500 | 2.300 |  |
| Entroncaments i regularització (5%) | 6.200 | 2.300 |  |
| Total |  |  | 299.46 |

**E0606** t Paviment de MBC. tipus AC22 base G 50/70 CA
546.515 t × 52.36 = 28615.53
Paviment de mescla bituminosa en calent tipus formigó bituminós AC22 base 50/70 G amb granulat calcari, estesa en capa base, intermitja, saneigs, apedaçats i/o regularitzacions, compactada.

| Codi | Ut | Descripció | Rendiment | Preu | Import |
|---|---|---|---|---|---|
| M0213 | h | Camió cisterna de 8 m³ | 0.008 | 48 | 0.38400 |
| M0237 | h | Piconadora de pneumàtics 15 tn | 0.008 | 62.36 | 0.49888 |
| M0239 | h | Corró de llanda metàl·lica | 0.008 | 41.57 | 0.33256 |
| M0236 | h | Estenedora per a mescles | 0.008 | 70.66 | 0.56528 |
| M0220 | h | Escombradora autopropulsada | 0.008 | 42.15 | 0.33720 |
| O0101 | h | Cap de colla | 0.012 | 26.02 | 0.31224 |
| O0110 | h | Peó | 0.055 | 20.41 | 1.12255 |
| P0417 | t | M.B.C. tipus AC22 base G en obra (material) | 1 | 46.2 | 46.20000 |
| VGZ | % | Despeses indirectes | 0.434 | 6 | 2.60400 |
|  |  | Total |  |  | 52.36 |

| Amidament | Uts. | Llarg | Parcial |
|---|---|---|---|
| Segons amidaments auxiliars | Volum (m3) | Densitat (t/m3) |  |
| Eix 1: Actuació tram 1 | 226.300 | 2.300 |  |
| Entroncaments i regularització (5%) | 11.315 | 2.300 |  |
| Total |  |  | 546.515 |

**E0601** m3 Base granular de tot-u artificial, amb motoanivelladora
773.8 m3 × 23.9 = 18493.82
Base granular de tot-u artificial ZA 0/32 o ZA 0/20, SE>35, LA<35, no plàstica, estesa i col·locada amb motoanivelladora, humectada i compactada en 2 tongades amb base l'assaig de referència.

| Codi | Ut | Descripció | Rendiment | Preu | Import |
|---|---|---|---|---|---|
| M0213 | h | Camió cisterna de 8 m³ | 0.016 | 48 | 0.76800 |
| M0210 | h | Corró vibratori autop. 10 a 12 t (maquinària) | 0.012 | 51.54 | 0.61848 |
| M0208 | h | Motoanivelladora | 0.016 | 73.35 | 1.17360 |
| O0102 | h | Oficial 1ª | 0.008 | 24.56 | 0.19648 |
| O0110 | h | Peó | 0.016 | 20.41 | 0.32656 |
| O0101 | h | Cap de colla | 0.003 | 26.02 | 0.07806 |
| P1601 | m3 | Aigua (material) | 0.13 | 0.65 | 0.08450 |
| P03061 | m3 | Tot-u artificial SE>35 NP ZA20 ZA32 (material) | 1.15 | 17 | 19.55000 |
| VGZ | % | Despeses indirectes | 0.184 | 6 | 1.10400 |
|  |  | Total |  |  | 23.9 |

| Amidament | Uts. | Parcial |
|---|---|---|
| Segons amidaments auxiliars | Volum (m3) |  |
| Eix 1: Actuació tram 1 | 716.100 |  |
| Eix 3: Actuació Tram 1_Accés 1 | 4.600 |  |
| Eix 4: Actuació Tram 1_Accés 2 | 9.900 |  |
| Eix 5: Actuació Tram 1_Accés 3 | 32.800 |  |
| Eix 7: Actuació Tram 1_Accés 5 | 3.300 |  |
| Eix 8: Actuació Tram 1_Accés 6 | 2.900 |  |
| Eix 11: Acuerdo 5-1(1).DA | 2.100 |  |
| Eix 11: Acuerdo 5-1(1).IA | 2.100 |  |
| Total |  | 773.8 |

**E0321** m3 Rebliment i piconatge de zones obertes amb material seleccionat
1349.8 m3 × 20.65 = 27873.37
Rebliment i piconatge de zones obertes amb material seleccionat, inclòs humectació, càrrega i transport.

| Codi | Ut | Descripció | Rendiment | Preu | Import |
|---|---|---|---|---|---|
| M0213 | h | Camió cisterna de 8 m³ | 0.01 | 48 | 0.48000 |
| M0212B | h | Camió de trabuc 16 m³ | 0.01 | 45.4 | 0.45400 |
| M0207 | h | Retroexcavadora 100 hp | 0.01 | 59.41 | 0.59410 |
| M0209 | h | Corró vibratori autop. 8 a 10 t | 0.01 | 46.26 | 0.46260 |
| O0110 | h | Peó | 0.018 | 20.41 | 0.36738 |
| O0101 | h | Cap de colla | 0.005 | 26.02 | 0.13010 |
| P0309 | m3 | Material granular seleccionat (material) | 1 | 17 | 17.00000 |
| VGZ | % | Despeses indirectes | 0.193 | 6 | 1.15800 |
|  |  | Total |  |  | 20.65 |

| Amidament | Uts. | Parcial |
|---|---|---|
| Segons amidaments auxiliars | Volum (m3) |  |
| Eix 1: Actuació tram 1 | 1103.900 |  |
|  | 245.300 |  |
| Eix 7: Actuació Tram 1_Accés 5 | 0.600 |  |
| Total |  | 1349.8 |

**E0612** m2 Reg d'adherència termoadherent C60B3 TER (dotació 0,5 kg/m2)
2539.174 m2 × 0.33 = 837.93
Reg d'adherència amb emulsió bituminosa catiònica termoadherent tipus C60B3 TER (dotació 0,50 kg/m2), aplicada de forma uniforme, inclòs preparació de la superfície existent.

| Codi | Ut | Descripció | Rendiment | Preu | Import |
|---|---|---|---|---|---|
| M0217 | h | Camió cisterna reg asfàltic (maquinària) | 0.001 | 50.69 | 0.05069 |
| M0220 | h | Escombradora autopropulsada | 0.001 | 42.15 | 0.04215 |
| O0102 | h | Oficial 1ª | 0.001 | 24.56 | 0.02456 |
| O0110 | h | Peó | 0.001 | 20.41 | 0.02041 |
| P0406 | kg | Emulsió bituminosa termoadherent C60B3 TER (material) | 0.4 | 0.43 | 0.17200 |
| VGZ | % | Despeses indirectes | 0.003 | 6 | 0.01800 |
|  |  | Total |  |  | 0.33 |

| Amidament | Uts. | Parcial |
|---|---|---|
| Segons amidaments auxiliars | Superfície (m2) |  |
| Sobre ferm nou |  |  |
| Eix 1: Actuació tram 1 | 2097.949 |  |
| Sobre ferm existent |  |  |
| Eix 1: Actuació tram 1 | 324.500 |  |
|  | 116.725 |  |
| Total |  | 2539.174 |

**E0611** m2 Reg emprimació tipus C50BF4 IMP (dotació 1,5 kg/m2)
2042.833 m2 × 0.38 = 776.28
Reg d'emprimació amb emulsió bituminosa catiònica tipus C50BF4 IMP (dotació 1,50 kg/m2) i protecció del reg, si s'escau i segons indicacions de la Direcció d'Obra amb àrid de cobertura rentat triturat de 2-4 mm o sorra matxucada, inclòs preparació de la superfície existent.

| Codi | Ut | Descripció | Rendiment | Preu | Import |
|---|---|---|---|---|---|
| M0217 | h | Camió cisterna reg asfàltic | 0.001 | 50.69 | 0.05069 |
| O0102 | h | Oficial 1ª | 0.001 | 24.56 | 0.02456 |
| O0110 | h | Peó | 0.001 | 20.41 | 0.02041 |
| P0412 | kg | Emulsió bituminosa tipus C50BF4 IMP (material) | 1.4 | 0.19 | 0.26600 |
| VGZ | % | Despeses indirectes | 0.003 | 6 | 0.01800 |
|  |  | Total |  |  | 0.38 |

| Amidament | Uts. | Parcial |
|---|---|---|
| Segons amidaments auxiliars | Superfície (m2) |  |
| Eix 1: Actuació tram 1 | 1981.369 |  |
| Eix 5: Actuació Tram 1_Accés 3 | 42.427 |  |
| Eix 11: Acuerdo 5-1(1).DA | 9.620 |  |
| Eix 11: Acuerdo 5-1(1).IA | 9.417 |  |
| Total |  | 2042.833 |

**E0635** m2 Reg de sellegat amb simple tractament superficial.
1 m2 × 1.37 = 1.37

| Codi | Ut | Descripció | Rendiment | Preu | Import |
|---|---|---|---|---|---|
| M0219 | h | Estenedora d'arids i granul. (maquinària) | 0.002 | 47.61 | 0.09522 |
| M0217 | h | Camió cisterna reg asfàltic | 0.002 | 50.69 | 0.10138 |
| M0220 | h | Escombradora autopropulsada | 0.002 | 42.15 | 0.08430 |
| M0237 | h | Piconadora de pneumàtics 15 tn | 0.002 | 62.36 | 0.12472 |
| O0101 | h | Cap de colla | 0.001 | 26.02 | 0.02602 |
| O0102 | h | Oficial 1ª | 0.003 | 24.56 | 0.07368 |
| O0110 | h | Peó | 0.007 | 20.41 | 0.14287 |
| P0413 | kg | Emulsió catiònica tipus ECR-2 (material) | 1.5 | 0.33 | 0.49500 |
| P0303 | m3 | Àrid 6/12 tractam. superfic. (material) | 0.009 | 16.77 | 0.15093 |
| VGZ | % | Despeses indirectes | 0.013 | 6 | 0.07800 |
|  |  | Total |  |  | 1.37 |

**E0344** m2 Repàs i piconatge de la base del terraplè i del fons de la caixa i base terraple
4700 m2 × 0.64 = 3008.00
Repàs i piconatge de la base del terraplens i dels fons de caixa amb mitjans mecànics i compactació amb base l'assaig de referència.

| Codi | Ut | Descripció | Rendiment | Preu | Import |
|---|---|---|---|---|---|
| M0213 | h | Camió cisterna de 8 m³ | 0.001 | 48 | 0.04800 |
| M0209 | h | Corró vibratori autop. 8 a 10 t | 0.001 | 46.26 | 0.04626 |
| M0208 | h | Motoanivelladora | 0.002 | 73.35 | 0.14670 |
| M0204 | h | Pala carregadora pneumàtics | 0.001 | 58.27 | 0.05827 |
| M0212B | h | Camió de trabuc 16 m³ | 0.001 | 45.4 | 0.04540 |
| O0101 | h | Cap de colla | 0.001 | 26.02 | 0.02602 |
| O0110 | h | Peó | 0.01 | 20.41 | 0.20410 |
| O0102 | h | Oficial 1ª | 0.001 | 24.56 | 0.02456 |
| VGM | % | Despeses indirectes | 0.007 | 6 | 0.04200 |
|  |  | Total |  |  | 0.64 |

| Amidament | Uts. | Parcial |
|---|---|---|
| Amidaments CAD | 4700.000 | 4700.000 |
| Total |  | 4700 |

## 01.04 Drenatge
Import: 176120.48

### 01.04.01 Drenatge longitudinal
Import: 37964.62

**E0880** m3 Formigó en revestiment de cunetes (actuacions <2000 m)
115.888 m3 × 118.89 = 13777.92
Formigó en revestiment de cunetes amb formigó tipus HM-20-P-12-I-AI, àrid 12 mm i additiu airejant, executada amb mitjans mecànics o de forma manual, inclòs vibrat, motlles, regles i guies, entroncaments, remolinat, reg de curat del formigó, totalment acabada.

| Codi | Ut | Descripció | Rendiment | Preu | Import |
|---|---|---|---|---|---|
| M0225 | h | Vibrador | 0.1 | 2.09 | 0.21 |
| O0101 | h | Cap de colla | 0.025 | 26.02 | 0.65 |
| O0110 | h | Peó | 0.1 | 20.41 | 2.04 |
| O0102 | h | Oficial 1ª | 0.06 | 24.56 | 1.47 |
| P0508 | m3 | Formigó HM-20-P-12-I-AI, posat a l'obra en revest. cunetes (material) | 1.02 | 85.71 | 87.42 |
| E0515 | m2 | Encofrat de fusta per a fonaments i/o formigó ocult | 0.8 | 25.46 | 20.37 |
| %16130 | % | Despeses indirectes | 6 % | 112.16 | 6.73 |
|  |  | Total |  |  | 118.89 |

| Amidament | Uts. | Llarg | Parcial |
|---|---|---|---|
| Segons amidaments CAD | Longitud (m) | Superfície (m2) |  |
| Cunetes |  |  |  |
| Eix 1: Actuació tram 1 dreta | 78.000 | 0.178 |  |
|  | 41.000 | 0.178 |  |
|  | 103.000 | 0.178 |  |
|  | 71.000 | 0.178 |  |
| Eix 1: Actuació tram 1 esquerra | 92.000 | 0.178 |  |
|  | 136.000 | 0.178 |  |
| Cuneta diagonal PK 0+060 | 30.000 | 0.200 |  |
| Guals |  |  |  |
| Eix 1: Actuació tram 1 dreta | 9.500 | 0.700 |  |
|  | 8.000 | 0.700 |  |
|  | 7.000 | 0.700 |  |
| Total |  |  | 115.888 |

**E08703** u Arqueta drenatge per recollida de cunetes, Hmax=2,00 m, 2 reixes D-400
3 u × 1151.96 = 3455.88
Arqueta de drenatge per a recollida de les aigües pluvials provinents de les cunetes de fins a 2,00 m d'alçària amb bonera i reixa abatible classe C-250 de 790x355x29 mm amb bastiment i 2 reixes de fosa talla-aigües 973x490x70 mm classe D-400 segons plànols, de formigó armat, inclòs excavació, base de formigó de neteja i encofrat, totalment acabada.

| Codi | Ut | Descripció | Rendiment | Preu |
|---|---|---|---|---|
| O0101 | h | Cap de colla | 0.18 | 26.02 |
| O0110 | h | Peó | 3.6 | 20.41 |
| O0102 | h | Oficial 1ª | 1.8 | 24.56 |
| P0617 | u | Reixa i bastiment 985x495x70 mm D-400 (material) | 2 | 132 |
| P1242 | m | Tub de pp DN400 mm., SN 8 kN/m2 (material) | 0.21 | 12.65 |
| P1609 | m3 | Excavació de terres | 5.5 | 11.12 |
| P0502 | m3 | Formigó HL-150 posat a l'obra (material) | 0.16 | 60.5 |
| P0503 | m3 | Formigó HM-20 posat a l'obra (material) | 2.5 | 67 |
| P06202 | u | Reixa i marc C-250 (material) | 1 | 65.16 |
| E0516 | m2 | Encofrat de fusta per a formigó vist | 3.55 | 32.17 |
| E0515 | m2 | Encofrat de fusta per a fonaments i/o formigó ocult | 11 | 25.46 |
| %16130 | % | Despeses indirectes | 6 % |  |

| Amidament | Uts. | Parcial |
|---|---|---|
| Segons amidaments CAD | Unitats (u) |  |
| Eix 1: Actuació tram 1 dreta | 1.000 |  |
| Eix 1: Actuació tram 1 esquerra | 2.000 |  |
| Total |  | 3 |

**E0831** u Connexió d'embornal o bonera a col·lector general
5 u × 181.78 = 908.90
Connexió d'embornal o bonera a col·lector general, inclòs la totalitat de l'obra civil necessària i mitjans auxiliars, càrrega i transport de les runes a l'abocador, cànon i condicionament del mateix, totalment acabada.

| Codi | Ut | Descripció | Rendiment | Preu | Import |
|---|---|---|---|---|---|
| M0225 | h | Vibrador | 0.04 | 2.09 | 0.08 |
| O0102 | h | Oficial 1ª | 2 | 24.56 | 49.12 |
| O0110 | h | Peó | 2 | 20.41 | 40.82 |
| P0503 | m3 | Formigó HM-20 posat a l'obra | 0.4 | 67 | 26.80 |
| VGZ | % | Despeses indirectes | 1.492 | 6 | 8.95 |
| E0515 | m2 | Encofrat de fusta per a fonaments i/o formigó ocult | 2.2 | 25.46 | 56.01 |
|  |  | Total |  |  | 181.78 |

| Amidament | Uts. | Parcial |
|---|---|---|
| Segons amidaments CAD | Unitats (u) |  |
| Eix 1: Actuació tram 1 dreta |  |  |
| Pou a col·lector | 1.000 |  |
| Eix 1: Actuació tram 1 esquerra |  |  |
| Tub a embornal | 2.000 |  |
| Tub a col·lector | 2.000 |  |
| Total |  | 5 |

**E0305** m3 Excavació rases i pous, mitjans mecànics, cànon abocador (10% roca)
325.133 m3 × 12.4 = 4031.65
Excavació en rases, pous o fonaments, amb mitjans mecànics i manuals en qualsevol tipus tipus de terreny, inclòs càrrega i transport a l'interior d'obra o abocador controlat, inclòs el seu cànon.

| Codi | Ut | Descripció | Rendiment | Preu | Import |
|---|---|---|---|---|---|
| M0207 | h | Retroexcavadora 100 hp | 0.06 | 59.41 | 3.56460 |
| M0212B | h | Camió de trabuc 16 m³ | 0.06 | 45.4 | 2.72400 |
| M0228 | h | Electrobomba sumergible 20 kW (maquinària) | 0.02 | 3.8 | 0.07600 |
| O0110 | h | Peó | 0.12 | 20.41 | 2.44920 |
| O0101 | h | Cap de colla | 0.02 | 26.02 | 0.52040 |
| O0102 | h | Oficial 1ª | 0.06 | 24.56 | 1.47360 |
| P1613 | u | Cànon d'abocador | 1.2 | 0.8 | 0.96000 |
| VGZ | % | Despeses indirectes | 0.105 | 6 | 0.63000 |
|  |  | Total |  |  | 12.4 |

| Amidament | Uts. | Llarg | Ample | Parcial |
|---|---|---|---|---|
| Segons amidaments CAD | Longitud (m) | Ample (m) | Profunditat mitja (m) |  |
| OD PK 0+186 | 16.000 | 0.900 | 1.050 |  |
| Cuneta diagonal PK 0+060 | 30.000 | 1.500 | 1.500 |  |
| Excavacions sota cuneta, per a tot-ú |  |  |  |  |
| Segons amidaments CAD | Longitud (m) | Ample (m) | Gruix (m) |  |
| Cunetes |  |  |  |  |
| Eix 1: Actuació tram 1 dreta | 78.000 | 1.350 | 0.300 |  |
|  | 41.000 | 1.350 | 0.300 |  |
|  | 103.000 | 1.350 | 0.300 |  |
|  | 71.000 | 1.350 | 0.300 |  |
| Eix 1: Actuació tram 1 esquerra | 92.000 | 1.350 | 0.300 |  |
|  | 136.000 | 1.350 | 0.300 |  |
| Cuneta diagonal PK 0+060 | 30.000 | 1.500 | 0.300 |  |
| Guals |  |  |  |  |
| Eix 1: Actuació tram 1 dreta | 9.500 | 2.450 | 0.300 |  |
|  | 8.000 | 2.450 | 0.300 |  |
|  | 7.000 | 2.450 | 0.300 |  |
| Total |  |  |  | 325.133 |

**E0876** m Tub de PP corrugat doble capa Ø500 mm
16 m × 32.53 = 520.48
Tub de PP corrugat doble capa de 500 mm. de diàmetre nominal i SN 8 kN/m2, inclòs pp de peces especials i accessoris, col·locat.

| Codi | Ut | Descripció | Rendiment | Preu | Import |
|---|---|---|---|---|---|
| O0101 | h | Cap de colla | 0.02 | 26.02 | 0.52040 |
| O0102 | h | Oficial 1ª | 0.05 | 24.56 | 1.22800 |
| O0110 | h | Peó | 0.05 | 20.41 | 1.02050 |
| P1243 | m | Tub de pp DN500 mm., SN 8 kN/m2 (material) | 1 | 21.5 | 21.50000 |
| VGZ | % | Despeses indirectes | 0.302 | 6 | 1.81200 |
| P1243%U16151 | % | Part proporcional accessoris | 30 % | 21.50000 | 6.45000 |
|  |  | Total |  |  | 32.53 |

| Amidament | Uts. | Parcial |
|---|---|---|
| Segons amidaments CAD | Longitud (m) |  |
| OD PK 0+186 | 16.000 |  |
| Total |  | 16 |

**E0841** u Embocadura prefabricada D 600 mm
1 u × 248.16 = 248.16
Embocadura armada prefabricada diàmetre 600 mm, inclou tots els treballs d'adequació, anivellament, excavació i rebliments, totalment col·locada i en servei.

| Codi | Ut | Descripció | Rendiment | Preu | Import |
|---|---|---|---|---|---|
| E02083 | u | Embocadura armada tub Ø 600 mm (material) | 1 | 110 | 110.00000 |
| M0207 | h | Retroexcavadora 100 hp | 0.2 | 59.41 | 11.88200 |
| O0101 | h | Cap de colla | 0.02 | 26.02 | 0.52040 |
| O0102 | h | Oficial 1ª | 1.5 | 24.56 | 36.84000 |
| O0110 | h | Peó | 2 | 20.41 | 40.82000 |
| P0307 | m3 | Terra de préstec | 1 | 5 | 5.00000 |
| P0503 | m3 | Formigó HM-20 posat a l'obra | 0.2 | 67 | 13.40000 |
| P1609 | m3 | Excavació de terres | 1.5 | 11.12 | 16.68000 |
| VG5 | % | Despeses indirectes | 2.17 | 6 | 13.02000 |
|  |  | Total |  |  | 248.16 |

| Amidament | Uts. | Parcial |
|---|---|---|
| Sortida OD PK 0+186 | 1.000 | 1.000 |
| Total |  | 1 |

**E0502** m3 Formigó HM-20 fonaments
26.024 m3 × 79.42 = 2066.83
Formigó en massa tipus HM-20 en fonaments i soleres, elaborat en planta, col·locat.

| Codi | Ut | Descripció | Rendiment | Preu | Import |
|---|---|---|---|---|---|
| M0225 | h | Vibrador | 0.16 | 2.09 | 0.33440 |
| O0110 | h | Peó | 0.2 | 20.41 | 4.08200 |
| O0102 | h | Oficial 1ª | 0.1 | 24.56 | 2.45600 |
| O0101 | h | Cap de colla | 0.025 | 26.02 | 0.65050 |
| P0503 | m3 | Formigó HM-20 posat a l'obra | 1.02 | 67 | 68.34000 |
| VGZ | % | Despeses indirectes | 0.593 | 6 | 3.55800 |
|  |  | Total |  |  | 79.42 |

| Amidament | Uts. | Llarg | Ample | Parcial |
|---|---|---|---|---|
| Segons amidaments CAD | Longitud (m) | Superfície (m2) |  |  |
| OD PK 0+186 | 16.000 | 0.614 |  |  |
| Segons amidaments CAD | Superfície (m2) | Gruix (m) | Percentatge |  |
| Emmacat cuneta diagonal PK 0+060 | 135.000 | 0.400 | 0.300 |  |
| Total |  |  |  | 26.024 |

**E0410** t Escullera amb blocs pedra granítica <400 kg
135 t × 24.74 = 3339.90
Escullera amb blocs de pedra granítica de 400 kg com a màxim, col·locats amb pala carregadora, inclòs càrrega i transport.

| Codi | Ut | Descripció | Rendiment | Preu | Import |
|---|---|---|---|---|---|
| M0205 | h | Pala carregadora sobre orugues | 0.015 | 73.35 | 1.10025 |
| M0212B | h | Camió de trabuc 16 m³ | 0.015 | 45.4 | 0.68100 |
| O0101 | h | Cap de colla | 0.01 | 26.02 | 0.26020 |
| O0110 | h | Peó | 0.1 | 20.41 | 2.04100 |
| O0102 | h | Oficial 1ª | 0.04 | 24.56 | 0.98240 |
| P03120 | t | Bloc pedra granítica esc. 400 kg (material) | 1 | 18.31 | 18.31000 |
| VGZ | % | Despeses indirectes | 0.227 | 6 | 1.36200 |
|  |  | Total |  |  | 24.74 |

| Amidament | Uts. | Llarg | Ample | Parcial |
|---|---|---|---|---|
| Segons amidaments CAD | Superfície (m2) | Gruix (m) | Densitat (t/m3) |  |
| Emmacat cuneta diagonal PK 0+060 | 135.000 | 0.400 | 2.500 |  |
| Total |  |  |  | 135 |

**E0414** m2 Emmacat de pedra travada acabat rústic
45 m2 × 59.48 = 2676.60
Emmacat de pedra de la zona, col.locada de forma irregular i travada sobre base de formigó tipus HM-20 de 10 cm de gruix, inclòs l'excavació, rebaix i encaixonat de les terres, totalment col.locada.

| Codi | Ut | Descripció | Rendiment | Preu | Import |
|---|---|---|---|---|---|
| O0101 | h | Cap de colla | 0.1 | 26.02 | 2.60200 |
| O0102 | h | Oficial 1ª | 0.6 | 24.56 | 14.73600 |
| O0110 | h | Peó | 1.2 | 20.41 | 24.49200 |
| P0503 | m3 | Formigó HM-20 posat a l'obra | 0.13 | 67 | 8.71000 |
| P0327 | m3 | Matacà de pedra gran. fonaments (material) | 0.242 | 13.98 | 3.38316 |
| VG8 | % | Despeses indirectes | 0.471 | 6 | 2.82600 |
| E0108 | m3 | Morter de ciment elaborat a l'obra | 0.05 | 54.62 | 2.73100 |
|  |  | Total |  |  | 59.48 |

| Amidament | Uts. | Parcial |
|---|---|---|
| Proteccions complementaries a l'escullera formigonada, en cuneta diagonal PK 0+060 | 45.000 | 45.000 |
| Total |  | 45 |

**E0601A** m3 Base granular localitzada de tot-u artificial (ample<2 m), amb mitjans mecànics
242.513 m3 × 28.61 = 6938.30
Base granular localitzada (amplada < 2 m) de tot-u artificial ZA 0/32 o ZA 0/20, SE>35, LA<35, no plàstica, estesa i col·locada amb mitjans mecànics i manuals, humectada i compactada en 2 tongades amb base l'assaig de referència.

| Codi | Ut | Descripció | Rendiment | Preu | Import |
|---|---|---|---|---|---|
| M0213 | h | Camió cisterna de 8 m³ | 0.02 | 48 | 0.96000 |
| M0208 | h | Motoanivelladora | 0.02 | 73.35 | 1.46700 |
| O0110 | h | Peó | 0.2 | 20.41 | 4.08200 |
| O0101 | h | Cap de colla | 0.005 | 26.02 | 0.13010 |
| O0102 | h | Oficial 1ª | 0.05 | 24.56 | 1.22800 |
| P03061 | m3 | Tot-u artificial SE>35 NP ZA20 ZA32 | 1.15 | 17 | 19.55000 |
| P1601 | m3 | Aigua | 0.13 | 0.65 | 0.08450 |
| VGB | % | Despeses indirectes | 0.184 | 6 | 1.10400 |
|  |  | Total |  |  | 28.61 |

| Amidament | Uts. | Llarg | Ample | Parcial |
|---|---|---|---|---|
| Base tot-ú sota cunetes |  |  |  |  |
| Segons amidaments CAD | Longitud (m) | Ample (m) | Gruix (m) |  |
| Cunetes |  |  |  |  |
| Eix 1: Actuació tram 1 dreta | 78.000 | 1.350 | 0.300 |  |
|  | 41.000 | 1.350 | 0.300 |  |
|  | 103.000 | 1.350 | 0.300 |  |
|  | 71.000 | 1.350 | 0.300 |  |
| Eix 1: Actuació tram 1 esquerra | 92.000 | 1.350 | 0.300 |  |
|  | 136.000 | 1.350 | 0.300 |  |
| Cuneta diagonal PK 0+060 | 30.000 | 1.500 | 0.300 |  |
| Guals |  |  |  |  |
| Eix 1: Actuació tram 1 dreta | 9.500 | 2.450 | 0.300 |  |
|  | 8.000 | 2.450 | 0.300 |  |
|  | 7.000 | 2.450 | 0.300 |  |
| Total |  |  |  | 242.513 |

### 01.04.02 Drenatge transversal
Import: 138155.86

#### 01.04.02.01 OF-0.1 Canal
Import: 75070.96

**E0501** m3 Formigó HL-150 solera neteja
28.094 m3 × 70.8 = 1989.06
Formigó de neteja tipus HL-150 elaborat en planta,col·locat.

| Codi | Ut | Descripció | Rendiment | Preu | Import |
|---|---|---|---|---|---|
| M0225 | h | Vibrador | 0.08 | 2.09 | 0.16720 |
| O0101 | h | Cap de colla | 0.02 | 26.02 | 0.52040 |
| O0102 | h | Oficial 1ª | 0.08 | 24.56 | 1.96480 |
| O0110 | h | Peó | 0.15 | 20.41 | 3.06150 |
| P0502 | m3 | Formigó HL-150 posat a l'obra | 1.02 | 60.5 | 61.71000 |
| VGZ | % | Despeses indirectes | 0.562 | 6 | 3.37200 |
|  |  | Total |  |  | 70.8 |

| Amidament | Uts. | Llarg | Parcial |
|---|---|---|---|
| Segons amidaments CAD | Superfície (m2) | Gruix (m) |  |
| Canal tram en U | 210.800 | 0.100 |  |
| Canal tram amb llosa superior | 70.140 | 0.100 |  |
| Total |  |  | 28.094 |

**E0505** m3 Formigó HA-25 fonaments i soleres
89.653 m3 × 82.53 = 7399.06
Formigó tipus HA-25 en fonaments i soleres, elaborat en planta,col·locat.

| Codi | Ut | Descripció | Rendiment | Preu | Import |
|---|---|---|---|---|---|
| M0225 | h | Vibrador | 0.1 | 2.09 | 0.20900 |
| O0102 | h | Oficial 1ª | 0.1 | 24.56 | 2.45600 |
| O0110 | h | Peó | 0.2 | 20.41 | 4.08200 |
| O0101 | h | Cap de colla | 0.025 | 26.02 | 0.65050 |
| P0505 | m3 | Formigó HA-25 posat a l'obra (material) | 1.02 | 70 | 71.40000 |
| VGZ | % | Despeses indirectes | 0.622 | 6 | 3.73200 |
|  |  | Total |  |  | 82.53 |

| Amidament | Uts. | Llarg | Parcial |
|---|---|---|---|
| Segons amidaments CAD | Superfície (m2) | Gruix (m) |  |
| Canal tram en U (llosa inferior) | 192.200 | 0.350 |  |
| Canal tram amb llosa superior (llosa inferior) | 63.950 | 0.350 |  |
| Total |  |  | 89.653 |

**E0508** m3 Formigó HA-25 alçats
108.614 m3 × 87.98 = 9555.86
Formigó tipus HA-25 en alçats, elaborat en planta, col·locat.

| Codi | Ut | Descripció | Rendiment | Preu | Import |
|---|---|---|---|---|---|
| M0234 | h | Camió amb bomba de formigonar (maquinària) | 0.08 | 88.92 | 7.11360 |
| M0225 | h | Vibrador | 0.1 | 2.09 | 0.20900 |
| O0102 | h | Oficial 1ª | 0.08 | 24.56 | 1.96480 |
| O0101 | h | Cap de colla | 0.03 | 26.02 | 0.78060 |
| O0110 | h | Peó | 0.12 | 20.41 | 2.44920 |
| P0505 | m3 | Formigó HA-25 posat a l'obra | 1.02 | 70 | 71.40000 |
| VGZ | % | Despeses indirectes | 0.677 | 6 | 4.06200 |
|  |  | Total |  |  | 87.98 |

| Amidament | Uts. | Llarg | Ample | Parcial |
|---|---|---|---|---|
| Segons amidaments CAD | Longitud (m) | Gruix (m) | Alçada mitja (m) |  |
| Canal tram en U (alçat esquerre) | 60.040 | 0.300 | 1.780 |  |
| Canal tram en U (alçat dret) | 63.950 | 0.300 | 1.780 |  |
| Canal tram en U (dintell A) | 3.100 | 0.300 | 0.300 |  |
| Canal tram amb llosa superior (alçat esquerre) | 19.980 | 0.300 | 1.600 |  |
| Canal tram amb llosa superior (alçat dret) | 21.150 | 0.300 | 1.600 |  |
| Segons amidaments CAD | Superfície (m2) | Gruix (m) |  |  |
| Canal tram amb llosa superior (llosa superior) | 63.950 | 0.350 |  |  |
| Total |  |  |  | 108.614 |

**E0516** m2 Encofrat de fusta per a formigó vist
586.917 m2 × 32.17 = 18881.12
Encofrat de fusta per a formigó vist, col·locat.

| Codi | Ut | Descripció | Rendiment | Preu | Import |
|---|---|---|---|---|---|
| M0214 | h | Camió grua 12 tn | 0.08 | 42.07 | 3.36560 |
| O0101 | h | Cap de colla | 0.02 | 26.02 | 0.52040 |
| O0102 | h | Oficial 1ª | 0.2 | 24.56 | 4.91200 |
| O0110 | h | Peó | 0.2 | 20.41 | 4.08200 |
| P0704 | m2 | Tauler de fusta de pi 22 mm. (material) | 1 | 15.05 | 15.05000 |
| P0702 | m3 | Llata de fusta de pi (material) | 0.001 | 288.46 | 0.28846 |
| P0707 | l | Desencofrant (material) | 0.06 | 1.6 | 0.09600 |
| P0706 | u | Puntal telescòpic. (material) | 0.05 | 11.29 | 0.56450 |
| P0701 | m | Tauló de fusta de pi (material) | 2 | 0.42 | 0.84000 |
| P0604 | kg | Claus d'acer zincats (material) | 0.15 | 1.71 | 0.25650 |
| P0602 | kg | Filferro recuit (material) | 0.3 | 1.57 | 0.47100 |
| VGZ | % | Despeses indirectes | 0.288 | 6 | 1.72800 |
|  |  | Total |  |  | 32.17 |

| Amidament | Uts. | Llarg | Parcial |
|---|---|---|---|
| Segons amidaments CAD | Longitud (m) | Alçada mitja (m) |  |
| Canal tram en U (alçat esquerre exterior) | 49.790 | 2.020 |  |
| Canal tram en U (alçat esquerre interior) | 49.790 | 1.675 |  |
| Canal tram en U (alçat dret exterior) | 49.930 | 2.025 |  |
| Canal tram en U (alçat dret interior) | 49.930 | 1.675 |  |
| Canal tram amb llosa superior (alçat esquerre exterior) | 19.980 | 1.950 |  |
| Canal tram amb llosa superior (alçat esquerre interior) | 19.980 | 1.600 |  |
| Canal tram amb llosa superior (alçat dret exterior) | 21.150 | 1.950 |  |
| Canal tram amb llosa superior (alçat dret interior) | 21.150 | 1.600 |  |
| Segons amidaments CAD | Perímetre | Alçada mitja (m) |  |
| Canal tram en U (dintell A) | 6.800 | 0.300 |  |
| Segons amidaments CAD | Superfície (m2) |  |  |
| Canal tram amb llosa superior (llosa superior) | 63.950 |  |  |
| Canal tram amb llosa superior (frontal llosa superior) | 1.085 |  |  |
| Canal entrada | 1.985 |  |  |
| Canal sortida | 3.130 |  |  |
| Total |  |  | 586.917 |

**E0522** m2 Encofrat corb, paraments vistos
81.338 m2 × 64.89 = 5278.02
Encofrat corb, en paraments vistos, col.locat.

| Codi | Ut | Descripció | Rendiment | Preu | Import |
|---|---|---|---|---|---|
| M0215 | h | Grua autopropulsada de 25 tn (maquinària) | 0.2 | 50.18 | 10.03600 |
| O0110 | h | Peó | 0.7 | 20.41 | 14.28700 |
| O0102 | h | Oficial 1ª | 0.7 | 24.56 | 17.19200 |
| O0101 | h | Cap de colla | 0.07 | 26.02 | 1.82140 |
| P0702 | m3 | Llata de fusta de pi | 0.005 | 288.46 | 1.44230 |
| P0711 | m2 | Encofrat corb metàl·lic vist, 20 usos (material) | 1 | 16.77 | 16.77000 |
| VGZ | % | Despeses indirectes | 0.557 | 6 | 3.34200 |
|  |  | Total |  |  | 64.89 |

| Amidament | Uts. | Llarg | Parcial |
|---|---|---|---|
| Segons amidaments CAD | Longitud (m) | Alçada mitja (m) |  |
| Canal tram en U (alçat esquerre alçat exterior) | 10.260 | 1.850 |  |
| Canal tram en U (alçat esquerre alçat interior) | 10.260 | 1.500 |  |
| Canal tram en U (alçat dret alçat exterior) | 14.020 | 1.850 |  |
| Canal tram en U (alçat dret alçat interior) | 14.020 | 1.500 |  |
| Total |  |  | 81.338 |

**E0517** kg Acer especial B-500S de límit elàstic 500 N/mm2 en barres corrugades
10996.256 kg × 1.24 = 13635.36
Subministrament d'acer B 500 S de límit elàstic 500 n/mm2 en barres corrugades, inclòs muntatge, distanciadors i col·locació.

| Codi | Ut | Descripció | Rendiment | Preu | Import |
|---|---|---|---|---|---|
| M0245 | h | Cisalla elèctrica (maquinària) | 0.003 | 3.73 | 0.01119 |
| M0246 | h | Màquina de doblegar rodó d'acer (maquinària) | 0.003 | 3 | 0.00900 |
| O0110 | h | Peó | 0.004 | 20.41 | 0.08164 |
| O0102 | h | Oficial 1ª | 0.004 | 24.56 | 0.09824 |
| O0101 | h | Cap de colla | 0.002 | 26.02 | 0.05204 |
| P0607 | kg | Acer corrugat B500S en barres (material) | 1 | 0.92 | 0.92000 |
| P0602 | kg | Filferro recuit | 0.008 | 1.57 | 0.01256 |
| VGZ | % | Despeses indirectes | 0.009 | 6 | 0.05400 |
|  |  | Total |  |  | 1.24 |

| Amidament | Uts. | Llarg | Parcial |
|---|---|---|---|
| Segons amidaments CAD | Pes (kg/10m) | Móduls de 10 m (u) |  |
| Tram descobert especejament per trams de 10m | 1191.390 | 6.200 |  |
| Segons amidaments CAD | Pes (kg) |  |  |
| Tram cobert | 3578.040 |  |  |
| Dintell A (30x30cm) | 31.598 |  |  |
| Total |  |  | 10996.256 |

**E0519** m3 Muntatge i desmuntatge de cindri amb apuntalament metàl·lic
82.28 m3 × 12.66 = 1041.66
Muntatge i desmuntatge de cindri amb apuntalament metàl·lic, totalment instal·lat, inclosa preparació de la base.

| Codi | Ut | Descripció | Rendiment | Preu | Import |
|---|---|---|---|---|---|
| M0215 | h | Grua autopropulsada de 25 tn | 0.01 | 50.18 | 0.50180 |
| O0110 | h | Peó | 0.15 | 20.41 | 3.06150 |
| O0102 | h | Oficial 1ª | 0.1 | 24.56 | 2.45600 |
| O0101 | h | Cap de colla | 0.04 | 26.02 | 1.04080 |
| P0708 | m3 | Bastida metàl·lica. (material) | 1 | 4.95 | 4.95000 |
| VGZ | % | Despeses indirectes | 0.108 | 6 | 0.64800 |
|  |  | Total |  |  | 12.66 |

| Amidament | Uts. | Llarg | Ample | Parcial |
|---|---|---|---|---|
| Segons amidaments CAD | Amplada (m) | Alçada (m) | Longitud (m) |  |
| Canal tram amb llosa superior | 2.500 | 1.600 | 20.570 |  |
| Total |  |  |  | 82.28 |

**E0306** m3 Excavació rases i pous, mitjans mecànics, cànon abocador (50% roca)
156.565 m3 × 20.56 = 3218.98
Excavació en rases, pous o fonaments, amb mitjans mecànics i manuals en qualsevol tipus tipus de terreny, inclòs càrrega i transport a l'interior d'obra o abocador controlat, inclòs el seu cànon.

| Codi | Ut | Descripció | Rendiment | Preu | Import |
|---|---|---|---|---|---|
| M0228 | h | Electrobomba sumergible 20 kW | 0.02 | 3.8 | 0.07600 |
| M0212B | h | Camió de trabuc 16 m³ | 0.06 | 45.4 | 2.72400 |
| M0207B | h | Retroexcavadora amb martell trencador | 0.12 | 68.89 | 8.26680 |
| O0102 | h | Oficial 1ª | 0.07 | 24.56 | 1.71920 |
| O0101 | h | Cap de colla | 0.025 | 26.02 | 0.65050 |
| O0110 | h | Peó | 0.25 | 20.41 | 5.10250 |
| P1613 | u | Cànon d'abocador | 1.2 | 0.8 | 0.96000 |
| VGZ | % | Despeses indirectes | 0.177 | 6 | 1.06200 |
|  |  | Total |  |  | 20.56 |

| Amidament | Uts. | Llarg | Parcial |
|---|---|---|---|
| Segons amidaments CAD | Superfície (m2) | Gruix (m) |  |
| Excavació base grava canal tram en U | 229.400 | 0.500 |  |
| Excavació base grava canal tram amb llosa superior | 83.730 | 0.500 |  |
| Total |  |  | 156.565 |

**E033V** m3 Grava 50-100mm, amidat sobre perfil
156.565 m3 × 27.04 = 4233.52
Subministrament de grava 50-100mm, estès i anivellat amb un gruix de fins a 50 cm.

| Codi | Ut | Descripció | Rendiment | Preu | Import |
|---|---|---|---|---|---|
| M0207 | h | Retroexcavadora 100 hp | 0.025 | 59.41 | 1.48525 |
| O0102 | h | Oficial 1ª | 0.08 | 24.56 | 1.96480 |
| O0110 | h | Peó | 0.15 | 20.41 | 3.06150 |
| O0101 | h | Cap de colla | 0.04 | 26.02 | 1.04080 |
| P032V | m3 | Grava de pedrera de 50-100 mm. (material) | 1 | 18.02 | 18.02000 |
| VGZ | % | Despeses indirectes | 0.245 | 6 | 1.47000 |
|  |  | Total |  |  | 27.04 |

| Amidament | Uts. | Llarg | Parcial |
|---|---|---|---|
| Segons amidaments CAD | Superfície (m2) | Gruix (m) |  |
| Reblert base grava canal tram en U | 229.400 | 0.500 |  |
| Reblert base grava canal tram amb llosa superior | 83.730 | 0.500 |  |
| Total |  |  | 156.565 |

**E0648** m2 Feltre geotextil de polipropilè 250 g/m2
413.15 m2 × 3.68 = 1520.39
Feltre geotextil de polipropilè amb un pes mínim de 250 g/m2 no teixit, 100% foradat per ambdues cares, amb resistència a la perforació igual o superior a 2900 N, inclòs pèrdues per retalls i encavalcaments, regularització i anivellament de superfície d'assentament, totalment col·locat.

| Codi | Ut | Descripció | Rendiment | Preu | Import |
|---|---|---|---|---|---|
| O0110 | h | Peó | 0.028 | 20.41 | 0.57148 |
| O0102 | h | Oficial 1ª | 0.028 | 24.56 | 0.68768 |
| O0101 | h | Cap de colla | 0.003 | 26.02 | 0.07806 |
| P06424 | m2 | Geotèxtil 250 g/m2 resist>= 2900 N (material) | 1.1 | 1.95 | 2.14500 |
| VGZ | % | Despeses indirectes | 0.033 | 6 | 0.19800 |
|  |  | Total |  |  | 3.68 |

| Amidament | Uts. | Llarg | Parcial |
|---|---|---|---|
| Segons amidaments CAD | Perímetre (m) | Longitud (m) |  |
| Envolcall base grava canal tram en U | 5.000 | 62.000 |  |
| Envolcall base grava canal tram amb llosa superior | 5.000 | 20.630 |  |
| Total |  |  | 413.15 |

**E0532** m2 Impermeabilització tauler pont
683.678 m2 × 5.65 = 3862.78

| Codi | Ut | Descripció | Rendiment | Preu | Import |
|---|---|---|---|---|---|
| O0110 | h | Peó | 0.2 | 20.41 | 4.08200 |
| O0102 | h | Oficial 1ª | 0.05 | 24.56 | 1.22800 |
| P0412 | kg | Emulsió bituminosa tipus C50BF4 IMP | 1.8 | 0.19 | 0.34200 |
|  |  | Total |  |  | 5.65 |

| Amidament | Uts. | Llarg | Parcial |
|---|---|---|---|
| Segons amidaments CAD | Perímetre (m) | Longitud (m) |  |
| Extradós canal tram en U | 7.500 | 62.000 |  |
| Extradós canal tram amb llosa superior | 10.600 | 20.630 |  |
| Total |  |  | 683.678 |

**E0410** t Escullera amb blocs pedra granítica <400 kg
130 t × 24.74 = 3216.20

| Amidament | Uts. | Llarg | Ample | Parcial |
|---|---|---|---|---|
| Segons amidaments CAD | Volum (m3) | Unitats (u) | Densitat (t/m3) |  |
| Embocadura llera entrada canal (PK 0+000/0+011,725) | 20.000 | 2.000 | 2.500 |  |
| Segons amidaments CAD | Superfície (m2) | Gruix (m) | Densitat (t/m3) |  |
| Emmacat solera entrada (PK 0+000/0+011,725) | 30.000 | 0.400 | 2.500 |  |
| Total |  |  |  | 130 |

**E0502** m3 Formigó HM-20 fonaments
15.6 m3 × 79.42 = 1238.95

| Amidament | Uts. | Llarg | Ample | Parcial |
|---|---|---|---|---|
| Segons amidaments CAD | Volum (m3) | Unitats (u) | Percentatge |  |
| Embocadura llera entrada canal (PK 0+000/0+011,725) | 20.000 | 2.000 | 0.300 |  |
| Segons amidaments CAD | Superfície (m2) | Gruix (m) | Percentatge |  |
| Emmacat solera entrada (PK 0+000/0+011,725) | 30.000 | 0.400 | 0.300 |  |
| Total |  |  |  | 15.6 |

#### 01.04.02.02 OD-0.1 Calaix principal
Import: 56211.04

**E0501** m3 Formigó HL-150 solera neteja
11 m3 × 70.8 = 778.80

| Amidament | Uts. | Llarg | Parcial |
|---|---|---|---|
| Segons amidaments CAD | Superfície (m2) | Gruix (m) |  |
| Base OD-0.1 | 86.800 | 0.100 |  |
| Aleta entrada esquerra | 10.400 | 0.100 |  |
| Aleta sortida esquerra | 6.400 | 0.100 |  |
| Aleta sortida dreta | 6.400 | 0.100 |  |
| Total |  |  | 11 |

**E0505** m3 Formigó HA-25 fonaments i soleres
9.28 m3 × 82.53 = 765.88

| Amidament | Uts. | Llarg | Parcial |
|---|---|---|---|
| Segons amidaments CAD | Superfície (m2) | Gruix (m) |  |
| Aleta entrada esquerra sabata | 10.400 | 0.400 |  |
| Aleta sortida esquerra sabata | 6.400 | 0.400 |  |
| Aleta sortida dreta sabata | 6.400 | 0.400 |  |
| Total |  |  | 9.28 |

**E0508** m3 Formigó HA-25 alçats
108.415 m3 × 87.98 = 9538.35

| Amidament | Uts. | Llarg | Ample | Parcial |
|---|---|---|---|---|
| Segons amidaments CAD | Superfície (m2) | Longitud (m) |  |  |
| OD-0.1 calaix | 6.370 | 15.500 |  |  |
| Segons amidaments CAD | Superfície (m2) | Gruix (m) | Factor |  |
| OD-0.1 obertura per drenatge llosa superior | 1.000 | 0.400 | -1.000 |  |
| OD-0.1 obertura per drenatge alçat 1 | 0.196 | 0.400 | -1.000 |  |
| OD-0.1 obertura per drenatge alçat 2 | 0.196 | 0.400 | -1.000 |  |
| Segons amidaments CAD | Volum (m3) |  |  |  |
| Entrada OD imposta | 0.450 |  |  |  |
| Sortida OD imposta | 0.450 |  |  |  |
| Segons amidaments CAD | Superfície (m2) | Gruix (m) |  |  |
| Aleta entrada esquerra alçat | 15.300 | 0.300 |  |  |
| Aleta sortida esquerra alçat | 8.410 | 0.300 |  |  |
| Aleta sortida dreta alçat | 7.410 | 0.300 |  |  |
| Total |  |  |  | 108.415 |

**E0516** m2 Encofrat de fusta per a formigó vist
325.59 m2 × 32.17 = 10474.23

| Amidament | Uts. | Parcial |
|---|---|---|
| Segons amidaments CAD | Superfície (m2) |  |
| OD-0.1 calaix | 234.390 |  |
| OD-0.1 obertura per drenatge | 1.600 |  |
| Aleta entrada esquerra sabata | 6.290 |  |
| Aleta entrada esquerra alçat | 32.970 |  |
| Aleta sortida esquerra sabata | 4.290 |  |
| Aleta sortida esquerra alçat | 19.040 |  |
| Aleta sortida dreta sabata | 4.290 |  |
| Aleta sortida dreta alçat | 16.920 |  |
| Entrada OD imposta | 2.900 |  |
| Sortida OD imposta | 2.900 |  |
| Total |  | 325.59 |

**E0521** m2 Encofrat corb, paraments ocults
1.256 m2 × 50.31 = 63.19
Encofrat corb, en paraments ocults, col.locat.

| Codi | Ut | Descripció | Rendiment | Preu | Import |
|---|---|---|---|---|---|
| M0215 | h | Grua autopropulsada de 25 tn | 0.2 | 50.18 | 10.03600 |
| O0110 | h | Peó | 0.6 | 20.41 | 12.24600 |
| O0102 | h | Oficial 1ª | 0.6 | 24.56 | 14.73600 |
| O0101 | h | Cap de colla | 0.07 | 26.02 | 1.82140 |
| P0702 | m3 | Llata de fusta de pi | 0.005 | 288.46 | 1.44230 |
| P0710 | m2 | Encofrat corb metàl·lic ocult, 50 usos (material) | 1 | 7.47 | 7.47000 |
| VGZ | % | Despeses indirectes | 0.427 | 6 | 2.56200 |
|  |  | Total |  |  | 50.31 |

| Amidament | Uts. | Llarg | Parcial |
|---|---|---|---|
| Segons amidaments CAD | Perímetre (m) | Gruix (m) |  |
| OD-0.1 obertura per drenatge alçat 1 | 1.571 | 0.400 |  |
| OD-0.1 obertura per drenatge alçat 2 | 1.571 | 0.400 |  |
| Total |  |  | 1.256 |

**E0517** kg Acer especial B-500S de límit elàstic 500 N/mm2 en barres corrugades
7621.522 kg × 1.24 = 9450.69

| Amidament | Uts. | Llarg | Parcial |
|---|---|---|---|
| Segons amidaments CAD | Pes (kg) |  |  |
| OD-0.1 calaix | 6255.300 |  |  |
| OD-0.1 obertura per drenatge llosa superior | 17.660 |  |  |
| OD-0.1 obertura per drenatge alçat 1 | 48.576 |  |  |
| OD-0.1 obertura per drenatge alçat 2 | 48.576 |  |  |
| Aleta entrada esquerra | 502.040 |  |  |
| Aleta sortida esquerra | 291.820 |  |  |
| Aleta sortida dreta | 277.190 |  |  |
| Armadura unió calaix-armadura entrada esquerra | 39.120 |  |  |
| Armadura unió calaix-armadura sortida esquerra | 39.120 |  |  |
| Armadura unió calaix-armadura sortida dreta | 39.120 |  |  |
| Segons amidaments CAD | Volum (m3) | Quantia (kg/m3) |  |
| Entrada OD imposta | 0.525 | 60.000 |  |
| Sortida OD imposta | 0.525 | 60.000 |  |
| Total |  |  | 7621.522 |

**E0519** m3 Muntatge i desmuntatge de cindri amb apuntalament metàl·lic
139.5 m3 × 12.66 = 1766.07

| Amidament | Uts. | Llarg | Parcial |
|---|---|---|---|
| Segons amidaments CAD | Superfície (m2) | Longitud (m) |  |
| OD-0.1 | 9.000 | 15.500 |  |
| Total |  |  | 139.5 |

**E0306** m3 Excavació rases i pous, mitjans mecànics, cànon abocador (50% roca)
45.725 m3 × 20.56 = 940.11

| Amidament | Uts. | Llarg | Parcial |
|---|---|---|---|
| Segons amidaments CAD | Superfície (m2) | Gruix (m) |  |
| Excavació base grava OD-0.1 | 91.450 | 0.500 |  |
| Total |  |  | 45.725 |

**E033V** m3 Grava 50-100mm, amidat sobre perfil
45.725 m3 × 27.04 = 1236.40

| Amidament | Uts. | Llarg | Parcial |
|---|---|---|---|
| Segons amidaments CAD | Superfície (m2) | Gruix (m) |  |
| Reblert base grava OD-0.1 | 91.450 | 0.500 |  |
| Total |  |  | 45.725 |

**E0532** m2 Impermeabilització tauler pont
285.32 m2 × 5.65 = 1612.06

| Amidament | Uts. | Llarg | Parcial |
|---|---|---|---|
| Segons amidaments CAD | Perímetre (m) | Longitud (m) |  |
| Extradós OD-0.1 | 16.400 | 15.500 |  |
| Segons amidaments CAD | Superfície (m2) |  |  |
| OD-0.1 (Aleta entrada esquerra) | 15.300 |  |  |
| OD-0.1 (Aleta sortida esquerra) | 8.410 |  |  |
| OD-0.1 (Aleta sortida dreta) | 7.410 |  |  |
| Total |  |  | 285.32 |

**E0410** t Escullera amb blocs pedra granítica <400 kg
136.4 t × 24.74 = 3374.54

| Amidament | Uts. | Llarg | Ample | Parcial |
|---|---|---|---|---|
| Segons amidaments CAD | Superfície (m2) | Gruix (m) | Densitat (t/m3) |  |
| OD-0.1 emmacat solera entrada | 51.400 | 0.400 | 2.500 |  |
| OD-0.1 emmacat solera sortida | 22.500 | 0.400 | 2.500 |  |
| Segons amidaments CAD | Volum (m3) | Densitat (t/m3) |  |  |
| Embocadura llera entrada OD-0.1 (aleta esquerra) | 25.000 | 2.500 |  |  |
| Total |  |  |  | 136.4 |

**E0502** m3 Formigó HM-20 fonaments
27.618 m3 × 79.42 = 2193.42

| Amidament | Uts. | Llarg | Ample | Parcial |
|---|---|---|---|---|
| Segons amidaments CAD | Superfície (m2) | Gruix (m) | Percentatge |  |
| OD-0.1 emmacat solera entrada | 51.400 | 0.400 | 0.300 |  |
| OD-0.1 emmacat solera sortida | 22.500 | 0.400 | 0.300 |  |
| Segons amidaments CAD | Volum (m3) | Percentatge |  |  |
| Embocadura llera entrada OD-0.1 (aleta esquerra) | 25.000 | 0.300 |  |  |
| Segons amidaments CAD | Gruix (m) | Superfície (m2) |  |  |
| Rebliment de formigó entre calaix i aglomerat | 0.150 | 75.000 |  |  |
| Total |  |  |  | 27.618 |

**E0648** m2 Feltre geotextil de polipropilè 250 g/m2
162.75 m2 × 3.68 = 598.92

| Amidament | Uts. | Llarg | Parcial |
|---|---|---|---|
| Segons amidaments CAD | Perímetre (m) | Longitud (m) |  |
| Envolcall base grava OD-0.1 | 7.200 | 15.500 |  |
| Envolcall mat. filtrant falca transició 1 | 1.705 | 15.000 |  |
| Envolcall mat. filtrant falca transició 1 | 1.705 | 15.000 |  |
| Total |  |  | 162.75 |

**E0101Z** m3 Rebliment de extradós de mur amb grava-ciment
162.3 m3 × 67.5 = 10955.25
Relplé del extradós de mur amb grava-ciment.

| Codi | Ut | Descripció | Rendiment | Preu | Import |
|---|---|---|---|---|---|
| M0204 | h | Pala carregadora pneumàtics | 0.02 | 58.27 | 1.16540 |
| M0210 | h | Corró vibratori autop. 10 a 12 t | 0.14 | 51.54 | 7.21560 |
| M0221 | h | Camió formigonera de 9 m³ (maquinària) | 0.15 | 60.23 | 9.03450 |
| M0213 | h | Camió cisterna de 8 m³ | 0.1 | 48 | 4.80000 |
| M0222 | h | Planta de formigó (maquinària) | 0.02 | 108.09 | 2.16180 |
| O0101 | h | Cap de colla | 0.05 | 26.02 | 1.30100 |
| O0110 | h | Peó | 0.15 | 20.41 | 3.06150 |
| O0102 | h | Oficial 1ª | 0.15 | 24.56 | 3.68400 |
| P1601 | m3 | Aigua | 0.16 | 0.65 | 0.10400 |
| P1901 | m3 | Barreja de granulat calcari (material) | 1.1 | 22.02 | 24.22200 |
| P0401 | kg | Ciment pòrtland P-350 (material) | 99 | 0.07 | 6.93000 |
| %1613 | % | Despeses indirectes | 6 % | 63.67980 | 3.82079 |
|  |  | Total |  |  | 67.5 |

| Amidament | Uts. | Llarg | Parcial |
|---|---|---|---|
| Segons amidaments CAD | Longitud (m) | Superfície (m2) |  |
| Falca transició 1 | 15.000 | 5.410 |  |
| Falca transició 2 | 15.000 | 5.410 |  |
| Total |  |  | 162.3 |

**E0320** m3 Rebliment i piconatge de material granular o seleccionat en extradós
79.5 m3 × 23.17 = 1842.02
Rebliment i piconatge de sòl seleccionat o granular, procedent de préstec en l'extradós de murs i estreps, estès amb tongades de 25 cms de gruix com a màxim, humectat i compactat > 100 MPa.

| Codi | Ut | Descripció | Rendiment | Preu | Import |
|---|---|---|---|---|---|
| M0211 | h | Corró de llança 650 kg | 0.05 | 9.61 | 0.48050 |
| M0213 | h | Camió cisterna de 8 m³ | 0.01 | 48 | 0.48000 |
| M0207 | h | Retroexcavadora 100 hp | 0.01 | 59.41 | 0.59410 |
| O0101 | h | Cap de colla | 0.05 | 26.02 | 1.30100 |
| O0110 | h | Peó | 0.1 | 20.41 | 2.04100 |
| P0309 | m3 | Material granular seleccionat | 1 | 17 | 17.00000 |
| VGZ | % | Despeses indirectes | 0.213 | 6 | 1.27800 |
|  |  | Total |  |  | 23.17 |

| Amidament | Uts. | Llarg | Parcial |
|---|---|---|---|
| Segons amidaments CAD | Longitud (m) | Superfície (m2) |  |
| Falca transició 1 | 15.000 | 2.650 |  |
| Falca transició 2 | 15.000 | 2.650 |  |
| Total |  |  | 79.5 |

**E0319** m3 Rebliment i piconatge localitzat amb material filtrant
10.5 m3 × 25.81 = 271.01
Rebliment amb material filtrant darrera d'alçats d'obres de fàbrica i murs d'escullera, inclòs càrrega, transport, estesa i piconatge.

| Codi | Ut | Descripció | Rendiment | Preu | Import |
|---|---|---|---|---|---|
| M0207 | h | Retroexcavadora 100 hp | 0.025 | 59.41 | 1.48525 |
| O0110 | h | Peó | 0.15 | 20.41 | 3.06150 |
| O0101 | h | Cap de colla | 0.05 | 26.02 | 1.30100 |
| O0102 | h | Oficial 1ª | 0.09 | 24.56 | 2.21040 |
| P0308 | m3 | Material filtrant (material) | 1 | 16.36 | 16.36000 |
| VGZ | % | Despeses indirectes | 0.232 | 6 | 1.39200 |
|  |  | Total |  |  | 25.81 |

| Amidament | Uts. | Llarg | Parcial |
|---|---|---|---|
| Segons amidaments CAD | Longitud (m) | Superfície (m2) |  |
| Falca transició 1 | 15.000 | 0.350 |  |
| Falca transició 2 | 15.000 | 0.350 |  |
| Total |  |  | 10.5 |

**E0867V** m Tub dren DN 160 mm PE corrugat i doble paret TP
30 m × 11.67 = 350.10
Tub dren de 160 mm de diàmetre nominal de PE corrugat i doble paret, totalment ranurat, col·locat en rasa de trasdós de mur per al drenatge.

| Codi | Ut | Descripció | Rendiment | Preu | Import |
|---|---|---|---|---|---|
| O0102 | h | Oficial 1ª | 0.05 | 24.56 | 1.22800 |
| O0110 | h | Peó | 0.05 | 20.41 | 1.02050 |
| P1151V | m | Tub PE DN160 mm doble paret TP (material) | 1 | 7 | 7.00000 |
| P1171 | pp | Accessoris i connexions PVC (material) | 1 | 1.76 | 1.76000 |
| %16130 | % | Despeses indirectes | 6 % | 11.00850 | 0.66051 |
|  |  | Total |  |  | 11.67 |

| Amidament | Uts. | Parcial |
|---|---|---|
| Segons amidaments CAD | Longitud (m) |  |
| Falca transició 1 | 15.000 |  |
| Falca transició 2 | 15.000 |  |
| Total |  | 30 |

#### 01.04.02.03 Mur 1
Import: 6873.86

**E0501** m3 Formigó HL-150 solera neteja
1.6 m3 × 70.8 = 113.28

| Amidament | Uts. | Llarg | Parcial |
|---|---|---|---|
| Segons amidaments CAD | Superfície (m2) | Gruix (m) |  |
| Mur 1 (Aleta entrada dreta) | 16.000 | 0.100 |  |
| Total |  |  | 1.6 |

**E0505** m3 Formigó HA-25 fonaments i soleres
6.4 m3 × 82.53 = 528.19

| Amidament | Uts. | Llarg | Parcial |
|---|---|---|---|
| Segons amidaments CAD | Superfície (m2) | Gruix (m) |  |
| Mur 1 (Aleta entrada dreta sabata) | 16.000 | 0.400 |  |
| Total |  |  | 6.4 |

**E0508** m3 Formigó HA-25 alçats
4.995 m3 × 87.98 = 439.46

| Amidament | Uts. | Llarg | Parcial |
|---|---|---|---|
| Segons amidaments CAD | Superfície (m2) | Gruix (m) |  |
| Mur 1 (Aleta entrada dreta alçat) | 16.650 | 0.300 |  |
| Total |  |  | 4.995 |

**E0516** m2 Encofrat de fusta per a formigó vist
59.12 m2 × 32.17 = 1901.89

| Amidament | Uts. | Parcial |
|---|---|---|
| Segons amidaments CAD | Superfície (m2) |  |
| Mur 1 (Aleta entrada dreta sabata) | 9.280 |  |
| Mur 1 (Aleta entrada dreta alçat) | 49.840 |  |
| Total |  | 59.12 |

**E0517** kg Acer especial B-500S de límit elàstic 500 N/mm2 en barres corrugades
663.87 kg × 1.24 = 823.20

| Amidament | Uts. | Parcial |
|---|---|---|
| Segons amidaments CAD | Pes (kg) |  |
| Mur 1 | 663.870 |  |
| Total |  | 663.87 |

**E0532** m2 Impermeabilització tauler pont
16.65 m2 × 5.65 = 94.07

| Amidament | Uts. | Parcial |
|---|---|---|
| Segons amidaments CAD | Superfície (m2) |  |
| Extradós mur 1 (Aleta entrada dreta) | 16.650 |  |
| Total |  | 16.65 |

**E0410** t Escullera amb blocs pedra granítica <400 kg
62.5 t × 24.74 = 1546.25

| Amidament | Uts. | Llarg | Parcial |
|---|---|---|---|
| Segons amidaments CAD | Volum (m3) | Densitat (t/m3) |  |
| Embocadura llera entrada OD-0.1 (aleta dreta) | 25.000 | 2.500 |  |
| Total |  |  | 62.5 |

**E0502** m3 Formigó HM-20 fonaments
7.5 m3 × 79.42 = 595.65

| Amidament | Uts. | Llarg | Parcial |
|---|---|---|---|
| Segons amidaments CAD | Volum (m3) | Percentatge |  |
| Embocadura llera entrada OD-0.1 (aleta dreta) | 25.000 | 0.300 |  |
| Total |  |  | 7.5 |

**E0306** m3 Excavació rases i pous, mitjans mecànics, cànon abocador (50% roca)
20 m3 × 20.56 = 411.20

| Amidament | Uts. | Llarg | Parcial |
|---|---|---|---|
| Segons amidaments CAD | Superfície (m2) | Gruix (m) |  |
| Excavació darrere mur | 20.000 | 1.000 |  |
| Total |  |  | 20 |

**E034V** m3 Grava 20-50mm, amidat sobre perfil
2.5 m3 × 27.04 = 67.60
Subministrament de grava 20-50mm, estès i anivellat

| Codi | Ut | Descripció | Rendiment | Preu | Import |
|---|---|---|---|---|---|
| M0207 | h | Retroexcavadora 100 hp | 0.025 | 59.41 | 1.48525 |
| O0101 | h | Cap de colla | 0.04 | 26.02 | 1.04080 |
| O0102 | h | Oficial 1ª | 0.08 | 24.56 | 1.96480 |
| O0110 | h | Peó | 0.15 | 20.41 | 3.06150 |
| P032V | m3 | Grava de pedrera de 50-100 mm. | 1 | 18.02 | 18.02000 |
| VGZ | % | Despeses indirectes | 0.245 | 6 | 1.47000 |
|  |  | Total |  |  | 27.04 |

| Amidament | Uts. | Llarg | Parcial |
|---|---|---|---|
| Segons amidaments CAD | Superfície (m2) | Llarg (m) |  |
| Dren mur | 0.250 | 10.000 |  |
| Total |  |  | 2.5 |

**E0648** m2 Feltre geotextil de polipropilè 250 g/m2
17.05 m2 × 3.68 = 62.74

| Amidament | Uts. | Llarg | Parcial |
|---|---|---|---|
| Segons amidaments CAD | Perímetre (m) | Longitud (m) |  |
| Envolcall mat. filtrant falca transició 1 | 1.705 | 10.000 |  |
| Total |  |  | 17.05 |

**E0867V** m Tub dren DN 160 mm PE corrugat i doble paret TP
10 m × 11.67 = 116.70

| Amidament | Uts. | Parcial |
|---|---|---|
| Segons amidaments CAD | Longitud (m) |  |
| Mur | 10.000 |  |
| Total |  | 10 |

**E0317** m3 Rebliment i piconatge rasa, material pròpia obra, inclòs càrrega i transport
37.5 m3 × 4.63 = 173.63

| Amidament | Uts. | Llarg | Ample | Parcial |
|---|---|---|---|---|
| Rebliments trasdós mur | 10.000 | 2.500 | 1.500 | 37.500 |
| Total |  |  |  | 37.5 |

## 01.05 Senyalització, defenses i abalisament
Import: 17516.24

### 01.05.01 Senyalització horitzontal
Import: 643.66

**E0704** m Premarcatge de marca viària longitudinal
960 m × 0.15 = 144.00

| Codi | Ut | Descripció | Rendiment | Preu | Import |
|---|---|---|---|---|---|
| O0110 | h | Peó | 0.006 | 20.41 | 0.12246 |
| O0101 | h | Cap de colla | 0.001 | 26.02 | 0.02602 |
| VGZ | % | Despeses indirectes | 0.001 | 6 | 0.00600 |
|  |  | Total |  |  | 0.15 |

| Amidament | Uts. | Parcial |
|---|---|---|
| Segons amidaments CAD | Longitud (m) |  |
| Eix 1: Actuació tram 1 |  |  |
| Carril esquerre | 320.000 |  |
| Carril dret | 320.000 |  |
| Línia central | 320.000 |  |
| Total |  | 960 |

**E0706** m Marca viària longitudinal 15 cm. amplada, pintura acrílica
841.12 m × 0.57 = 479.44
Marca viària longitudinal de 15 cm d'amplada de pintura acrílica amb base solvent postmesclada amb microesferes de vidre, aplicada amb màquina autopropulsada pinta franges.

| Codi | Ut | Descripció | Rendiment | Preu | Import |
|---|---|---|---|---|---|
| M0220 | h | Escombradora autopropulsada | 0.001 | 42.15 | 0.04215 |
| M0224 | h | Màquina pintura bandes autop. (maquinària) | 0.001 | 41.57 | 0.04157 |
| O0101 | h | Cap de colla | 0.001 | 26.02 | 0.02602 |
| O0110 | h | Peó | 0.002 | 20.41 | 0.04082 |
| P14220 | kg | Pintura (material) | 0.135 | 2.27 | 0.30645 |
| P14210 | kg | Microesferes de vidre (material) | 0.082 | 0.96 | 0.07872 |
| VGZ | % | Despeses indirectes | 0.005 | 6 | 0.03000 |
|  |  | Total |  |  | 0.57 |

| Amidament | Uts. | Llarg | Parcial |
|---|---|---|---|
| Segons amidaments CAD | Longitud (m) | Coeficient |  |
| Eix 1: Actuació tram 1 |  |  |  |
| Línia contínua carril esquerre | 314.000 | 1.000 |  |
| Línia contínua carril dret | 302.000 | 1.000 |  |
| Línia discontínua central | 320.000 | 0.666 |  |
| Línia discontínua carril esquerre | 6.000 | 0.500 |  |
| Línia discontínua carril dret | 18.000 | 0.500 |  |
| Total |  |  | 841.12 |

**E0732** m Marca viària transversal 40 cm. amplada, pintura blanca
3 m × 1.45 = 4.35
Marca viària transversal de 40 cm d'amplada de pintura acrílica amb base solvent postmesclada amb microesferes de vidre, aplicada amb màquina autopropulsada pinta franges.

| Codi | Ut | Descripció | Rendiment | Preu | Import |
|---|---|---|---|---|---|
| M0224 | h | Màquina pintura bandes autop. | 0.001 | 41.57 | 0.04157 |
| M0220 | h | Escombradora autopropulsada | 0.001 | 42.15 | 0.04215 |
| O0101 | h | Cap de colla | 0.001 | 26.02 | 0.02602 |
| O0110 | h | Peó | 0.003 | 20.41 | 0.06123 |
| P14220 | kg | Pintura | 0.4 | 2.27 | 0.90800 |
| P14210 | kg | Microesferes de vidre | 0.3 | 0.96 | 0.28800 |
| VGZ | % | Despeses indirectes | 0.014 | 6 | 0.08400 |
|  |  | Total |  |  | 1.45 |

| Amidament | Uts. | Llarg | Parcial |
|---|---|---|---|
| Segons amidaments CAD | Longitud (m) | Coeficient |  |
| Eix 5 |  |  |  |
| Línia STOP entrador carril esquerre | 3.000 | 1.000 |  |
| Total |  |  | 3 |

**E0708** m2 Marca viària transversal, fletxes, inscripcions i zebrats, pintura acrílica
1.23 m2 × 12.9 = 15.87
Marca viària transversal, fletxes, inscripcions i zebrats, amb pintura acrílica amb base solvent postmesclada amb microesferes de vidre, aplicada mecànicament, totalment acabada.

| Codi | Ut | Descripció | Rendiment | Preu | Import |
|---|---|---|---|---|---|
| M0224 | h | Màquina pintura bandes autop. | 0.031 | 41.57 | 1.28867 |
| M0220 | h | Escombradora autopropulsada | 0.002 | 42.15 | 0.08430 |
| O0101 | h | Cap de colla | 0.095 | 26.02 | 2.47190 |
| O0110 | h | Peó | 0.286 | 20.41 | 5.83726 |
| P14210 | kg | Microesferes de vidre | 0.55 | 0.96 | 0.52800 |
| P14220 | kg | Pintura | 0.9 | 2.27 | 2.04300 |
| VGZ | % | Despeses indirectes | 0.107 | 6 | 0.64200 |
|  |  | Total |  |  | 12.9 |

| Amidament | Uts. | Parcial |
|---|---|---|
| Segons amidaments CAD | Superfície (m2) |  |
| Eix 5 |  |  |
| Marca STOP entrador carril esquerre | 1.230 |  |
| Total |  | 1.23 |

### 01.05.02 Senyalització vertical
Import: 8846.35

**E0716** u Placa reflectora quadrada de 90 cm. costat, nivell 2 HIP
2 u × 217.14 = 434.28
Placa reflectora quadrada de 90 cm. de costat, per a senyals de trànsit, nivell 2 HIP, inclòs ancoratges i cargoleria.

| Codi | Ut | Descripció | Rendiment | Preu | Import |
|---|---|---|---|---|---|
| O0110 | h | Peó | 0.2 | 20.41 | 4.08200 |
| O0102 | h | Oficial 1ª | 0.175 | 24.56 | 4.29800 |
| P1410 | u | Placa infor. refl. 90x90 cm. (material) | 1 | 196.55 | 196.55000 |
| VGZ | % | Despeses indirectes | 2.035 | 6 | 12.21000 |
|  |  | Total |  |  | 217.14 |

| Amidament | Uts. | Parcial |
|---|---|---|
| Segons amidaments CAD | Unitats (u) |  |
| S-7 |  |  |
| Eix 1: Actuació tram 1 | 2.000 |  |
| Total |  | 2 |

**E0713** u Placa reflectora octogonal 60 cm. doble apotema, nivell 2 HIP
5 u × 106.62 = 533.10
Placa reflectora octogonal de 60 cm. de doble apotema, per a senyals de trànsit, nivell 2 HIP, inclòs ancoratges i cargoleria.

| Codi | Ut | Descripció | Rendiment | Preu | Import |
|---|---|---|---|---|---|
| O0110 | h | Peó | 0.2 | 20.41 | 4.08200 |
| O0102 | h | Oficial 1ª | 0.175 | 24.56 | 4.29800 |
| P1420 | u | Placa octog. reflect. 60 cm. (material) | 1 | 92.29 | 92.29000 |
| VGZ | % | Despeses indirectes | 0.992 | 6 | 5.95200 |
|  |  | Total |  |  | 106.62 |

| Amidament | Uts. | Parcial |
|---|---|---|
| Segons amidaments CAD | Unitats (u) |  |
| R-2 (STOP) |  |  |
| Eix 3: Actuació Tram 1_Accés 1 | 1.000 |  |
| Eix 4: Actuació Tram 1_Accés 2 | 1.000 |  |
| Eix 5: Actuació Tram 1_Accés 3 | 1.000 |  |
| Eix 7: Actuació Tram 1_Accés 5 | 1.000 |  |
| Eix 8: Actuació Tram 1_Accés 6 | 1.000 |  |
| Total |  | 5 |

**E0720** u Placa reflectora rectangular de 60x20 cm. complementaria
2 u × 63.93 = 127.86
Placa reflectora rectangular de 60x20 cm. complementària, nivell 2 HIP, inclòs ancoratges i cargoleria.

| Codi | Ut | Descripció | Rendiment | Preu | Import |
|---|---|---|---|---|---|
| O0102 | h | Oficial 1ª | 0.08 | 24.56 | 1.96480 |
| O0110 | h | Peó | 0.12 | 20.41 | 2.44920 |
| P1428 | u | Placa comp. refl. 60x20 cm. (material) | 1 | 55.94 | 55.94000 |
| VGZ | % | Despeses indirectes | 0.596 | 6 | 3.57600 |
|  |  | Total |  |  | 63.93 |

| Amidament | Uts. | Parcial |
|---|---|---|
| Segons amidaments CAD | Unitats (u) |  |
| S-860 (Inundable) |  |  |
| Eix 1: Actuació tram 1 | 2.000 |  |
| Total |  | 2 |

**E0725** m Suport rectangular d'acer galvanitzat de 80x40x2 mm.
21 m × 15.92 = 334.32
Suport rectangular d'acer galvanitzat de 80x40x2 mm., col.locat.

| Codi | Ut | Descripció | Rendiment | Preu | Import |
|---|---|---|---|---|---|
| O0110 | h | Peó | 0.09 | 20.41 | 1.83690 |
| O0102 | h | Oficial 1ª | 0.05 | 24.56 | 1.22800 |
| P1417 | m | Suport tub acer galv. 80x40x2mm. (material) | 1 | 11.99 | 11.99000 |
| VGZ | % | Despeses indirectes | 0.145 | 6 | 0.87000 |
|  |  | Total |  |  | 15.92 |

| Amidament | Uts. | Llarg | Parcial |
|---|---|---|---|
| Segons amidaments CAD | Unitats (u) | Longitud (m) |  |
| S-7 |  |  |  |
| Eix 1: Actuació tram 1 | 2.000 | 3.000 |  |
| R-2 (STOP) |  |  |  |
| Eix 3: Actuació Tram 1_Accés 1 | 1.000 | 3.000 |  |
| Eix 4: Actuació Tram 1_Accés 2 | 1.000 | 3.000 |  |
| Eix 5: Actuació Tram 1_Accés 3 | 1.000 | 3.000 |  |
| Eix 7: Actuació Tram 1_Accés 5 | 1.000 | 3.000 |  |
| Eix 8: Actuació Tram 1_Accés 6 | 1.000 | 3.000 |  |
| Total |  |  | 21 |

**E0729** u Fonamentació de senyals
7 u × 30.97 = 216.79
Fonamentació de senyals, segons plànols, inclòs l'excavació, totalment acabada.

| Codi | Ut | Descripció | Rendiment | Preu | Import |
|---|---|---|---|---|---|
| O0101 | h | Cap de colla | 0.12 | 26.02 | 3.12240 |
| O0110 | h | Peó | 0.48 | 20.41 | 9.79680 |
| P1609 | m3 | Excavació de terres | 0.18 | 11.12 | 2.00160 |
| E0502 | m3 | Formigó HM-20 fonaments | 0.18 | 79.42 | 14.29560 |
| %16130 | % | Despeses indirectes | 6 % | 29.21640 | 1.75298 |
|  |  | Total |  |  | 30.97 |

| Amidament | Uts. | Parcial |
|---|---|---|
| Segons amidaments CAD | Unitats (u) |  |
| S-7 |  |  |
| Eix 1: Actuació tram 1 | 2.000 |  |
| R-2 (STOP) |  |  |
| Eix 3: Actuació Tram 1_Accés 1 | 1.000 |  |
| Eix 4: Actuació Tram 1_Accés 2 | 1.000 |  |
| Eix 5: Actuació Tram 1_Accés 3 | 1.000 |  |
| Eix 7: Actuació Tram 1_Accés 5 | 1.000 |  |
| Eix 8: Actuació Tram 1_Accés 6 | 1.000 |  |
| Total |  | 7 |

**E1620V** pa Partida alçada de cobrament íntegre per a la seguretat viària, senyalització, abalisament i desviame
1 pa × 7200 = 7200.00
Partida alçada de cobrament íntegre per a la seguretat viària, senyalització, abalisament i desviaments provisionals durant l'execució de les obres, segons indicació de la Direcció de l'Obra

### 01.05.03 Barreres de seguretat i balisament
Import: 8026.23

**E0736** m Barrera de seguretat BMS N2 W4 D<=1,1 A
106 m × 39.42 = 4178.52
Barrera de seguretat metàl·lica simple sense separador, tipus AS BLB.H (C4) o similar, amb nivell de contenció N2. índex de severitat A, amplària de treball W4 i deflexió dinàmica 1,1m, segons UNE-EN 1317-2, amb un perfil longitudinal de secció de doble ona i pals de perfil ´´en C´´ tipus CPN C-120 de 1,4 m de 4 m. Aquesta tipologia de barrera es col·locarà als marges exteriors de la via.

| Amidament | Uts. | Parcial |
|---|---|---|
| Segons amidaments CAD | Longitud (m) |  |
| Eix 1: Actuació tram 1 |  |  |
| Carril esquerre | 64.000 |  |
|  | 18.000 |  |
| Carril dret | 24.000 |  |
| Total |  | 106 |

**E0735** ut Increment dificultat per fonamentació (diferent a enclavament tipus)
3 ut × 19.67 = 59.01
Increment per dificultat en terreny que no reuneix les característiques per enclavament tipus (terreny amb roca, excessivament tou o per estructura de qualsevol tipus), per la fonamentació de qualsevol barrera de seguretat metàl·lica, incloses peces especials per aquests casos, totalment col·locada.

| Codi | Ut | Descripció | Rendiment | Preu | Import |
|---|---|---|---|---|---|
| M0212B | h | Camió de trabuc 16 m³ | 0.005 | 45.4 | 0.22700 |
| M0207 | h | Retroexcavadora 100 hp | 0.005 | 59.41 | 0.29705 |
| O0110 | h | Peó | 0.1 | 20.41 | 2.04100 |
| O0102 | h | Oficial 1ª | 0.1 | 24.56 | 2.45600 |
| O0101 | h | Cap de colla | 0.02 | 26.02 | 0.52040 |
| P0503 | m3 | Formigó HM-20 posat a l'obra | 0.15 | 67 | 10.05000 |
| P1424 | u | Part proporc. mater. barreres (material) | 0.5 | 6.28 | 3.14000 |
| VGZ | % | Despeses indirectes | 0.156 | 6 | 0.93600 |
|  |  | Total |  |  | 19.67 |

| Amidament | Uts. | Parcial |
|---|---|---|
| Segons amidaments CAD | Unitats (u) |  |
| Eix 1: Actuació tram 1 |  |  |
| Carril esquerre (sobre canal i OD-0.1) | 2.000 |  |
| Carril dret (sobre OD-0.1) | 1.000 |  |
| Total |  | 3 |

**E07368** u Extrem de 4,32 m de barrera de seguretat metàl·lica
4 u × 190.84 = 763.36
Extrem de 4,32 m mínim de barrera de seguretat metàl·lica de qualsevol tipus, amb abatiment o encastament en talús del desmunt, galvanitzada en calent, incloent tanca de secció doble ona, pals cada 2 m, xapes de reforç, peça en angle, topall final, elements de fixació, peça reflectora a dues cares, inclòs enclavament i soldadures, totalment col·locat.

| Codi | Ut | Descripció | Rendiment | Preu | Import |
|---|---|---|---|---|---|
| M0253 | h | Màquina per a clavar muntants metàl·lics (maquinària) | 0.04 | 43.97 | 1.75880 |
| O0101 | h | Cap de colla | 0.18 | 26.02 | 4.68360 |
| O0110 | h | Peó | 0.7 | 20.41 | 14.28700 |
| O0102 | h | Oficial 1ª | 0.7 | 24.56 | 17.19200 |
| P1424 | u | Part proporc. mater. barreres | 1 | 6.28 | 6.28000 |
| P14452 | u | Extrem de 4,32 metres (material) | 1 | 136.2 | 136.20000 |
| VGZ | % | Despeses indirectes | 1.74 | 6 | 10.44000 |
|  |  | Total |  |  | 190.84 |

| Amidament | Uts. | Parcial |
|---|---|---|
| Segons amidaments CAD | Unitats (u) |  |
| Eix 1: Actuació tram 1 |  |  |
| Carril esquerre | 2.000 |  |
| Carril dret | 2.000 |  |
| Total |  | 4 |

**E07364** u Extrem de 8 m de barrera de seguretat metàl·lica
6 u × 338.99 = 2033.94
Extrem de 8 m mínim de barrera de seguretat metàl·lica de qualsevol tipus, amb abatiment o encastament en talús del desmunt, galvanitzada en calent, incloent tanca de secció doble ona, pals cada 2 m, xapes de reforç, peça en angle, topall final, elements de fixació, peça reflectora a dues cares, inclòs enclavament i soldadures, totalment col·locat.

| Codi | Ut | Descripció | Rendiment | Preu | Import |
|---|---|---|---|---|---|
| M0253 | h | Màquina per a clavar muntants metàl·lics | 0.04 | 43.97 | 1.75880 |
| O0110 | h | Peó | 0.8 | 20.41 | 16.32800 |
| O0102 | h | Oficial 1ª | 0.8 | 24.56 | 19.64800 |
| O0101 | h | Cap de colla | 0.2 | 26.02 | 5.20400 |
| P1424 | u | Part proporc. mater. barreres | 1 | 6.28 | 6.28000 |
| P14450 | u | Extrem de 8 metres (material) | 1 | 271 | 271.00000 |
| VGZ | % | Despeses indirectes | 3.129 | 6 | 18.77400 |
|  |  | Total |  |  | 338.99 |

| Amidament | Uts. | Parcial |
|---|---|---|
| Segons amidaments CAD | Unitats (u) |  |
| Eix 1: Actuació tram 1 |  |  |
| Carril esquerre | 4.000 |  |
| Carril dret | 2.000 |  |
| Total |  | 6 |

**E0505** m3 Formigó HA-25 fonaments i soleres
3.2 m3 × 82.53 = 264.10

| Amidament | Uts. | Llarg | Ample | Parcial |
|---|---|---|---|---|
| Segons amidaments CAD | Longitud (m) | Ample (m) | Alt (m) |  |
| Eix 1: Actuació tram 1 |  |  |  |  |
| Riostra subjecció biona carril dret sobre OD-0.1 | 16.000 | 0.500 | 0.400 |  |
| Total |  |  |  | 3.2 |

**E0517** kg Acer especial B-500S de límit elàstic 500 N/mm2 en barres corrugades
176.3 kg × 1.24 = 218.61

| Amidament | Uts. | Parcial |
|---|---|---|
| Segons amidaments CAD | Pes (kg) |  |
| Eix 1: Actuació tram 1 |  |  |
| Riostra subjecció biona carril dret sobre OD-0.1 | 176.300 |  |
| Total |  | 176.3 |

**E0515** m2 Encofrat de fusta per a fonaments i/o formigó ocult
13.2 m2 × 25.46 = 336.07
Encofrat de fusta per a fonaments i formigó ocult, col·locat.

| Codi | Ut | Descripció | Rendiment | Preu | Import |
|---|---|---|---|---|---|
| M0214 | h | Camió grua 12 tn | 0.025 | 42.07 | 1.05175 |
| O0110 | h | Peó | 0.11 | 20.41 | 2.24510 |
| O0102 | h | Oficial 1ª | 0.11 | 24.56 | 2.70160 |
| O0101 | h | Cap de colla | 0.02 | 26.02 | 0.52040 |
| P0602 | kg | Filferro recuit | 0.3 | 1.57 | 0.47100 |
| P0701 | m | Tauló de fusta de pi | 2 | 0.42 | 0.84000 |
| P0707 | l | Desencofrant | 0.05 | 1.6 | 0.08000 |
| P0706 | u | Puntal telescòpic. | 0.05 | 11.29 | 0.56450 |
| P0704 | m2 | Tauler de fusta de pi 22 mm. | 1 | 15.05 | 15.05000 |
| P0702 | m3 | Llata de fusta de pi | 0.001 | 288.46 | 0.28846 |
| P0604 | kg | Claus d'acer zincats | 0.15 | 1.71 | 0.25650 |
| VGZ | % | Despeses indirectes | 0.231 | 6 | 1.38600 |
|  |  | Total |  |  | 25.46 |

| Amidament | Uts. | Llarg | Parcial |
|---|---|---|---|
| Segons amidaments CAD | Longitud (m) | Costats (m) |  |
| Eix 1: Actuació tram 1 |  |  |  |
| Riostra subjecció biona carril dret sobre OD-0.1 | 16.000 | 0.800 |  |
| Segons amidaments CAD | Superfície (m2) | Unitats (u) |  |
| Eix 1: Actuació tram 1 |  |  |  |
| Riostra subjecció biona carril dret sobre OD-0.1 | 0.200 | 2.000 |  |
| Total |  |  | 13.2 |

**E07367** u Terminal en forma de cua de peix
6 u × 28.77 = 172.62
Terminal en forma de cua de peix, per a barrera de seguretat secció doble ona, inclòs elements de fixació, peça reflectora, totalment col·locat.

| Codi | Ut | Descripció | Rendiment | Preu | Import |
|---|---|---|---|---|---|
| O0110 | h | Peó | 0.05 | 20.41 | 1.02050 |
| O0101 | h | Cap de colla | 0.02 | 26.02 | 0.52040 |
| O0102 | h | Oficial 1ª | 0.05 | 24.56 | 1.22800 |
| P1424 | u | Part proporc. mater. barreres | 1 | 6.28 | 6.28000 |
| P1447 | u | Terminal en forma de cua de peix (material) | 1 | 18.12 | 18.12000 |
| VGS | % | Despeses indirectes | 0.267 | 6 | 1.60200 |
|  |  | Total |  |  | 28.77 |

## 01.06 Serveis afectats
Import: 6562.02

### 01.06.01 Telefònica (obra civil)
Import: 6562.02

**E10204** u Desplaçament pal h<8m, dist<100m
3 u × 180.97 = 542.91
Desplaçament i col·locació de pal de menys de 8 m d'alçada a menys de 100 m de distància, totalment instal·lat.

| Codi | Ut | Descripció | Rendiment | Preu | Import |
|---|---|---|---|---|---|
| M0214 | h | Camió grua 12 tn | 2 | 42.07 | 84.14000 |
| O0101 | h | Cap de colla | 0.1 | 26.02 | 2.60200 |
| O0102 | h | Oficial 1ª | 1.5 | 24.56 | 36.84000 |
| O0110 | h | Peó | 2 | 20.41 | 40.82000 |
| P1609 | m3 | Excavació de terres | 0.64 | 11.12 | 7.11680 |
| VGZ | % | Despeses indirectes | 1.575 | 6 | 9.45000 |
|  |  | Total |  |  | 180.97 |

| Amidament | Uts. | Parcial |
|---|---|---|
| Segons amidaments CAD | Unitats (u) |  |
| Reposició 1.1 Retirada de pals existents | 3.000 |  |
| Total |  | 3 |

**E1020V** u Nou pal PRFV per a telecomunicacions
3 u × 1197.97 = 3593.91
Nou pal per a telecomunicacions de poliéster reforçat amb fibra de vidre (PRFV) segons model homologat per a Telefonica.
Inclou pal PRFV, fixacions, excavació, col·locació i formigonat de la fonmentació. Completament acabat.

| Codi | Ut | Descripció | Rendiment | Preu | Import |
|---|---|---|---|---|---|
| M0214 | h | Camió grua 12 tn | 2 | 42.07 | 84.14000 |
| O0102 | h | Oficial 1ª | 1.5 | 24.56 | 36.84000 |
| O0101 | h | Cap de colla | 0.1 | 26.02 | 2.60200 |
| O0110 | h | Peó | 2 | 20.41 | 40.82000 |
| PPRFV | m | Pal PRFV (material) | 10 | 95 | 950.00000 |
| P1609 | m3 | Excavació de terres | 0.64 | 11.12 | 7.11680 |
| P0503 | m3 | Formigó HM-20 posat a l'obra | 1 | 67 | 67.00000 |
| VGZ | % | Despeses indirectes | 1.575 | 6 | 9.45000 |
|  |  | Total |  |  | 1197.97 |

| Amidament | Uts. | Parcial |
|---|---|---|
| Segons amidaments CAD | Unitats (u) |  |
| Reposició 1.1 | 3.000 |  |
| Total |  | 3 |

**E1050V** u Tirant de cable d'acer per arriostrament de pal de telecomunicació
4 u × 392.3 = 1569.20
Subministrament i col·locació de tirant de cable d'acer per arriostrament de pal de telecomunicació, inclou excavació, part proporcional d'accessoris i elements auxiliars necessaris

| Codi | Ut | Descripció | Rendiment | Preu | Import |
|---|---|---|---|---|---|
| M0214 | h | Camió grua 12 tn | 1 | 42.07 | 42.07000 |
| O0110 | h | Peó | 0.75 | 20.41 | 15.30750 |
| O0101 | h | Cap de colla | 0.1 | 26.02 | 2.60200 |
| O0102 | h | Oficial 1ª | 0.75 | 24.56 | 18.42000 |
| P0629V | u | Cable riostra d'acer, amb pletines, grapes i ganxos de subjecció (material) | 1 | 300 | 300.00000 |
| P1609 | m3 | Excavació de terres | 0.4 | 11.12 | 4.44800 |
| VGZ | % | Despeses indirectes | 1.575 | 6 | 9.45000 |
|  |  | Total |  |  | 392.3 |

| Amidament | Uts. | Parcial |
|---|---|---|
| Segons amidaments CAD | Unitats (u) |  |
| Reposició 1.1 | 1.000 |  |
| Previsió | 3.000 |  |
| Total |  | 4 |

**E16ITV** pa Partida alçada a justificar per a detecció de nous serveis i imprevisto
1 pa × 856 = 856.00
Partida alçada a justificar per a detecció de nous serveis i imprevistos durant l'execució dels treballs.

## 01.07 Mesures correctores
Import: 2278.59

**E1105** m2 Estesa terra vegetal en talussos (material pròpia obra)
375 m2 × 1.28 = 480.00
Estesa de terra vegetal en talús amb material de la pròpia obra, inclòs càrrega i transport.

| Codi | Ut | Descripció | Rendiment | Preu | Import |
|---|---|---|---|---|---|
| M0204 | h | Pala carregadora pneumàtics | 0.003 | 58.27 | 0.17481 |
| M0212B | h | Camió de trabuc 16 m³ | 0.006 | 45.4 | 0.27240 |
| M0205 | h | Pala carregadora sobre orugues | 0.003 | 73.35 | 0.22005 |
| M0208 | h | Motoanivelladora | 0.003 | 73.35 | 0.22005 |
| O0101 | h | Cap de colla | 0.003 | 26.02 | 0.07806 |
| O0110 | h | Peó | 0.012 | 20.41 | 0.24492 |
| VGZ | % | Despeses indirectes | 0.011 | 6 | 0.06600 |
|  |  | Total |  |  | 1.28 |

| Amidament | Uts. | Parcial |
|---|---|---|
| Segons amidaments auxiliars | Volum (m3) |  |
| Eix 1: Actuació tram 1 | 42.900 |  |
|  | 307.400 |  |
| Eix 4: Actuació Tram 1_Accés 2 | 7.400 |  |
| Eix 5: Actuació Tram 1_Accés 3 | 17.300 |  |
| Total |  | 375 |

**E1147** m3 Tractament terra vegetal en acopi
375 m3 × 0.63 = 236.25
Tractament de terra vegetal d'obra en acopi, segons Plec de Condicions Tècniques.

| Codi | Ut | Descripció | Rendiment | Preu | Import |
|---|---|---|---|---|---|
| P1124 | u | Altres conceptes | 1 | 0.09 | 0.09000 |
| P1121 | U | Fens de quadra madurs (material) | 1 | 0.5 | 0.50000 |
| VGZ | % | Despeses indirectes | 0.006 | 6 | 0.03600 |
|  |  | Total |  |  | 0.63 |

| Amidament | Uts. | Parcial |
|---|---|---|
| Segons amidaments auxiliars | Volum (m3) |  |
| Eix 1: Actuació tram 1 | 42.900 |  |
|  | 307.400 |  |
| Eix 4: Actuació Tram 1_Accés 2 | 7.400 |  |
| Eix 5: Actuació Tram 1_Accés 3 | 17.300 |  |
| Total |  | 375 |

**E1143** m2 Hidrosembra projectada en 2 fases
1249.875 m2 × 1.25 = 1562.34
Hidrosembra projectada en dues fases amb espècies adaptades agroclimàticament a la zona, inclòs el subministrament de tots els components necessaris (aigua, llavors, estabilitzant, adobs, mulch) i regs d'arrelament; totalment acabada segons les característiques especificades al plec de condicions.

| Codi | Ut | Descripció | Rendiment | Preu | Import |
|---|---|---|---|---|---|
| M0213 | h | Camió cisterna de 8 m³ | 0.003 | 48 | 0.14400 |
| O0110 | h | Peó | 0.02 | 20.41 | 0.40820 |
| P1123 | U | Mulch prot hidros fibra semi-cur (material) | 3 | 0.01 | 0.03000 |
| P1505 | U | Barreja llavors herbàcies hidros (material) | 1 | 0.12 | 0.12000 |
| P1120 | U | Bioactivador microbià (material) | 1 | 0.12 | 0.12000 |
| P1122 | U | Fixador sintètic base acrílica (material) | 1.2 | 0.07 | 0.08400 |
| P1101 | U | Adob mineral d'anivellament lent (material) | 1 | 0.03 | 0.03000 |
| P1601 | m3 | Aigua | 0.04 | 0.65 | 0.02600 |
| P1126 | u | Altres conceptes | 1 | 0.29 | 0.29000 |
|  |  | Total |  |  | 1.25 |

| Amidament | Uts. | Llarg | Parcial |
|---|---|---|---|
| Segons amidaments auxiliars | Volum (m3) | 1/Gruix (1/m) |  |
| Eix 1: Actuació tram 1 | 42.900 | 3.333 |  |
|  | 307.400 | 3.333 |  |
| Eix 4: Actuació Tram 1_Accés 2 | 7.400 | 3.333 |  |
| Eix 5: Actuació Tram 1_Accés 3 | 17.300 | 3.333 |  |
| Total |  |  | 1249.875 |

## 01.08 Gestió de residus
Import: 1081.45

### 01.08.01 Gestió de residus
Import: 1081.45

**E1551** u Acondicionament de la zona de residus
1 u × 190 = 190.00
Acondicionament del terreny per la implementació dels residus, inclou l'excavació i reperfilat de la superfície del terreny per col·locar posteriorment els diferents contenidors, zones d'apilament i aïllament, i la seva posterior retirada per deixar la zona en un correcte estat.

**E1552** m3 Classificació a peu d'obra de residus
10.6 m3 × 19.88 = 210.73
Classificació a preu d'obra de residus de la construcció o demolició en residus inerts, no especials i especials, amb mitjans manuals o mecànics.

**E1562** m3 Càrrega i transport residus inerts o no especials barrejats, contenidor 9 m3
7.05 m3 × 23.11 = 162.93
Càrrega amb mitjans manuals o mecànics i transport de residus inerts o no especials a instal·lació autoritzada de gestió de residus, amb contenidor de 5 m3 de capacitat, inclòs el seu subministrament.

**E1563** m3 Càrrega i transport residus (ferralla i plàstic), contenidor 1 m3
6 m3 × 32.99 = 197.94
Càrrega amb mitjans manuals o mecànics i transport de residus de plàstic i/o ferralla a instal·lació autoritzada de gestió de residus, amb contenidor d'1 m3 de capacitat, inclòs el seu subministrament.

**E1564** m3 Càrrega i transport residus especials, bidó 200 l
1 m3 × 143 = 143.00
Càrrega amb mitjans manuals o mecànics i transport de residus especials a instal·lació autoritzada de gestió de residus, amb bidó de plàstic de 200 l de capacitat, inclòs el seu subministrament.

**E1571** m3 Disposició controlada residus inerts o no especials barrejats
3 m3 × 5.9 = 17.70
Disposició controlada a centre de reciclatge de residus inerts o no especials barrejats, procedents de construcció o demolició.

**E1572** m3 Disposició controlada residus de metalls no especials barrejats
4 m3 × 13.25 = 53.00
Disposició controlada a centre de reciclatge de residus de metalls no especials barrejats, procedents de construcció o demolició.

**E1573** m3 Disposició controlada residus de plàstics no especials
2 m3 × 8.2 = 16.40
Disposició controlada a centre de reciclatge de residus de plàstics no especials, procedents de construcció o demolició.

**E1574** m3 Disposició controlada residus de fusta no especials
10 m3 × 7.35 = 73.50
Disposició controlada a centre de reciclatge de residus de fusta no especials, procedents de construcció o demolició.

**E1575** m3 Disposició controlada residus especials barrejats
.2 m3 × 81.26 = 16.25
Disposició controlada a centre de selecció i transferència de residus especials barrejats, procedents de construcció o demolició.

## 01.09 Seguretat i salut
Import: 9182.56

**E16SS** pa Partida alçada de cobrament íntegre per a la seguretat i salut
1 pa × 9182.56 = 9182.56

*SPB*
Partida alçada de cobrament íntegre per a la seguretat i salut
Segons ANNEX 5

## 01.10 Obres complementàries
Import: 8541.2

**E04261** m Tanca metàl.lica de 2 m d'alçària, amb malla d'acer galvanitzat, inclòs excavació i fonament d'ancor
95 m × 20.96 = 1991.20
Reixat de 2 m d'alçària de malla d'acer galvanitzat plastificat en color verd RAL-6005 o a determinar per la Direcció d'Obra, inclòs tensors, filferros, material auxiliar, pals tubulars de D 48 mm col·locats cada 3 m sobre daus de formigó tipus HM-20 de fonamentació, inclòs l'excavació, càrrega i transport a l'abocador del material sobrant, cànon d'abocament i manteniment de l'abocador, totalment instal·lat.

| Codi | Ut | Descripció | Rendiment | Preu | Import |
|---|---|---|---|---|---|
| M0201 | h | Compressor aire gasoil 13,3 m³/h | 0.02 | 21.09 | 0.42180 |
| M0207 | h | Retroexcavadora 100 hp | 0.025 | 59.41 | 1.48525 |
| M0225 | h | Vibrador | 0.05 | 2.09 | 0.10450 |
| M0212 | h | Camió de 12 tn | 0.02 | 41.2 | 0.82400 |
| O0101 | h | Cap de colla | 0.02 | 26.02 | 0.52040 |
| O0102 | h | Oficial 1ª | 0.1 | 24.56 | 2.45600 |
| O0110 | h | Peó | 0.1 | 20.41 | 2.04100 |
| P0601 | kg | Filferro d'acer galvanitzat (material) | 0.2 | 1.18 | 0.23600 |
| P0501 | m3 | Formigó HNE-15 posat a l'obra (material) | 0.03 | 60.5 | 1.81500 |
| P10209 | pp | Petit material | 0.01 | 29.83 | 0.29830 |
| P1613 | u | Cànon d'abocador | 1.2 | 0.8 | 0.96000 |
| P06210 | m | Tanca 2 m alçària d'acer galvanitzat amb malla i suports d'acer galv. de color (material) | 1 | 8.61 | 8.61000 |
| %16130 | % | Despeses indirectes | 6 % | 19.77225 | 1.18634 |
|  |  | Total |  |  | 20.96 |

| Amidament | Uts. | Parcial |
|---|---|---|
| Segons amidaments CAD | Longitud (m) |  |
| Reposició tanca cap talús existent marge lateral |  |  |
| Eix 1: Actuació tram 1 esquerra | 95.000 |  |
| Total |  | 95 |

**E1600V** pa Partida alçada a justificar per a obres no previstes al projecte i imprescindibles d’executar durant
1 pa × 6550 = 6550.00
Partida alçada a justificar per a obres no previstes al projecte i imprescindibles d’executar durant el termini de les obres

## TMA Classificacions Mediambient

### ZZ Selectiva LER

### ZR Selectiva RD 105/2008

### ZC Selectiva Bàsica

| Codi | Ut | Descripció | Preu |
|---|---|---|---|
| %U16151 | % | Part proporcional accessoris | 0 |

## Preus auxiliars

**E0108** m3 Morter de ciment elaborat a l'obra
Preu: 54.62

| Codi | Ut | Descripció | Rendiment | Preu | Import |
|---|---|---|---|---|---|
| M0218 | h | Formigonera 250 litres i 5 HP (maquinària) | 0.7 | 7.48 | 5.23600 |
| O0110 | h | Peó | 1 | 20.41 | 20.41000 |
| P0301 | m3 | Sorra per a formigons i morters (material) | 0.67 | 22.15 | 14.84050 |
| P1601 | m3 | Aigua | 0.2 | 0.65 | 0.13000 |
| P0401 | kg | Ciment pòrtland P-350 | 200 | 0.07 | 14.00000 |
|  |  | Total |  |  | 54.62 |

## Recursos

**M0204** h Pala carregadora pneumàtics
Pala carregadora neumàtics

**M0201** h Compressor aire gasoil 13,3 m³/h
Compressor amb dos martells

**M0212B** h Camió de trabuc 16 m³
Camió de trabuc de 20 t

**P1613** u Cànon d'abocador
Canon d'abocador

**M0214** h Camió grua 12 tn
Camió grua

**M0212** h Camió de 12 tn
Camió de 12 t

**M0207** h Retroexcavadora 100 hp
Retroexcavadora

**M0350** h Motoserra 6,4 kW
Motoserra 80 cm3

**P1615** u Condicionament de l'abocador
Acondiciament de l'abocador

**M0211** h Corró de llança 650 kg
Picó vibrant amb placa 60 cm.

**M0208** h Motoanivelladora
Motonivelladora

**M0213** h Camió cisterna de 8 m³
Camió cisterna de 8 m3

**M0237** h Piconadora de pneumàtics 15 tn
Piconadora de pneumàtics 15 t

**P03061** m3 Tot-u artificial SE>35 NP ZA20 ZA32
Tot-u artificial

**P0406** kg Emulsió bituminosa termoadherent C60B3 TER
Emulsió termoadherent catiònica tipus ECR-1d

**P0412** kg Emulsió bituminosa tipus C50BF4 IMP
Emulsió catiònica tipus ECI

**P0303** m3 Àrid 6/12 tractam. superfic
Arid 6/12 tractam. superfic.

**P0508** m3 Formigó HM-20-P-12-I-AI, posat a l'obra en revest. cunetes
Formigó HM-20 posat a l'obra en revest. cunetes

**P0617** u Reixa i bastiment 985x495x70 mm D-400
Reixa i bastiment 985x495x70 mm.

**P1242** m Tub de pp DN400 mm., SN 8 kN/m2
Tub de pp d 400 mm., SN 8 kN/m2

**P06202** u Reixa i marc C-250
Reixa i bastiment 650x330x40 mm.

**P1243** m Tub de pp DN500 mm., SN 8 kN/m2
Tub de pp d 500 mm., SN 8 kN/m2

**E02083** u Embocadura armada tub Ø 600 mm
Embocadura armada D 600

**P03120** t Bloc pedra granítica esc. 400 kg
Bloc pedra gran. esc. 400 kg

**P0327** m3 Matacà de pedra gran. fonaments
Matacà de pedra gran. foname.

**P0604** kg Claus d'acer zincats
Claus d'acer

**M0215** h Grua autopropulsada de 25 tn
Grua autopropulsada de 12 t

**P0607** kg Acer corrugat B500S en barres
Acer corrugat B-500s en barres

**P06424** m2 Geotèxtil 250 g/m2 resist>= 2900 N
Geotextil 250 g/m2 resist>= 2900 N

**P0710** m2 Encofrat corb metàl·lic ocult, 50 usos
Encofrat corb metal.ocu.-50 u

**M0221** h Camió formigonera de 9 m³
Camió formigonera de 6 m3

**P1901** m3 Barreja de granulat calcari
Emulsió aniònica EAL-1 lenta

**P1151V** m Tub PE DN160 mm doble paret TP
Tub porós de Ø160mm

**P14452** u Extrem de 4,32 metres
Extrem de 4 metres

**P06210** m Tanca 2 m alçària d'acer galvanitzat amb malla i suports d'acer galv. de color
Tanca de 2,0m d'alçària d'acer galvanitzat, amb malla electrosoldada de 40x40 mm i 3 mm de diàmetre, amb suports d'acer galvanitzat

**M0218** h Formigonera 250 litres i 5 HP
Formigonera de 250 l

**P0301** m3 Sorra per a formigons i morters
Sorra per a formigons i mort.
